# Bidê de porcelana sanitária "ROCA"

- Propriedade do ficheiro: CYPE INGENIEROS, S.A.
- Formato: FIEBDC-3/2002
- Âmbito geográfico: Brasil
- Moeda: BRL
- Custos indiretos: 3.00 %
- Despesas gerais: 13.00 %
- Lucro: 6.00 %
- IVA: 17.00 %

## S Sinalização e equipamento

### SA Aparelhos sanitários

#### SAE Bidês

**SAE010** Un Bidê de porcelana sanitária "ROCA".
Bidê, de porcelana sanitária, modelo Meridian "ROCA", cor Blanco, de 360x560x400 mm, com jogo de fixação, com tampa de bidê, de queda amortecida, equipado com torneira monocomando de prateleira para bidê, com cartucho cerâmico, limitador de vazão a 6 l/min e regulador de jato de rótula, acabamento cromado, modelo Thesis, e elemento de drenagem, cor branca. Inclusive válvulas de regulação, ligações de alimentação flexíveis e silicone para rejuntamento.
Inclui: Marcação. Colocação e fixação do aparelho. Montagem do elemento de drenagem. Ligação à rede de drenagem. Montagem da torneira. Ligação às redes de água fria e quente. Verificação do seu correto funcionamento. Vedação de juntas.
Critério de medição de projeto: Número de unidades previstas, segundo documentação gráfica de Projeto.
Critério de quantitativos de obra: Medir-se-á o número de unidades realmente colocadas segundo especificações de Projeto.

| Código | Un | Descrição | Rendimento | Preço | Importância |
|---|---|---|---|---|---|
| mt30smr029a | Un | Bidê, de porcelana sanitária, modelo Meridian "ROCA", cor Blanco, de 360x560x400 mm, com jogo de fixação. (material) | 1.000 | 434.08 | 434.08 |
| mt30smr031a | Un | Tampa de bidê, de queda amortecida, modelo Meridian "ROCA", cor Blanco. (material) | 1.000 | 385.62 | 385.62 |
| mt31gmo111a | Un | Torneira monocomando de prateleira para bidê, com cartucho cerâmico, limitador de vazão a 6 l/min e regulador de jato de rótula, acabamento cromado, modelo Thesis "ROCA", com fixador de corrente e ligações de alimentação flexíveis. (material) | 1.000 | 799.84 | 799.84 |
| mt36www005b | Un | Acoplamento à parede incorporado com plafon, de PVC, série B, cor branca, para escoamento de águas residuais (a baixa e alta temperatura) no interior dos edifícios, ligação mista de 1 1/4"x40 mm de diâmetro, com válvula de drenagem. (material) | 1.000 | 32.97 | 32.97 |
| mt30lla010 | Un | Válvula de secionamento de 1/2", para lavatório ou bidê, acabamento cromado. (material) | 2.000 | 61.16 | 122.32 |
| mt30www005 | Un | Cartucho de 300 ml de silicone ácida monocomponente, fungicida, para vedação de juntas em ambientes úmidos. (material) | 0.012 | 22.58 | 0.27 |
| op00ato010 |  | Parafusadeira. | 1.000 | 0.00 | 0.00 |
| op00mar010 |  | Martelo. | 1.000 | 0.00 | 0.00 |
| op00tal010 |  | Furadeira. | 1.000 | 0.00 | 0.00 |
| mo008 | h | Encanador. (mão de obra) | 1.150 | 42.82 | 49.24 |
| % | % | Custos diretos complementares | 2 % | 1824.34 | 36.49 |
|  |  | Custos diretos |  |  | 1860.83 |
