# Lavatório de embutir por cima, de porcelana sanitária, "ROCA"

- Propriedade do ficheiro: CYPE INGENIEROS, S.A.
- Formato: FIEBDC-3/2002
- Âmbito geográfico: Brasil
- Moeda: BRL
- Custos indiretos: 3.00 %
- Despesas gerais: 13.00 %
- Lucro: 6.00 %
- IVA: 17.00 %

## S Sinalização e equipamento

### SA Aparelhos sanitários

#### SAL Lavatórios

**SAL030** Un Lavatório de embutir por cima, de porcelana sanitária, "ROCA".
Lavatório de porcelana sanitária, de embutir em bancada, modelo Aloa "ROCA", cor Blanco, de 560x475 mm, equipado com torneira monocomando de prateleira para lavatório, com cartucho cerâmico e limitador de vazão a 6 l/min, acabamento cromado, modelo Thesis, e elemento de drenagem, acabamento cromado. Inclusive jogo de fixação e silicone para rejuntamento.
Critérios considerados na determinação do preço da unidade de obra: O preço não inclui a bancada.
Inclui: Marcação. Colocação e fixação do aparelho. Montagem do elemento de drenagem. Ligação à rede de drenagem. Montagem da torneira. Ligação às redes de água fria e quente. Verificação do seu correto funcionamento. Vedação de juntas.
Critério de medição de projeto: Número de unidades previstas, segundo documentação gráfica de Projeto.
Critério de quantitativos de obra: Medir-se-á o número de unidades realmente colocadas segundo especificações de Projeto.

| Código | Un | Descrição | Rendimento | Preço | Importância |
|---|---|---|---|---|---|
| mt30lpr040a | Un | Lavatório de porcelana sanitária, de embutir em bancada, modelo Aloa "ROCA", cor Blanco, de 560x475 mm. (material) | 1.000 | 259.60 | 259.60 |
| mt31gmo101a | Un | Torneira monocomando de prateleira para lavatório, com cartucho cerâmico e limitador de vazão a 6 l/min, acabamento cromado, modelo Thesis "ROCA", com fixador de corrente e ligações de alimentação flexíveis. (material) | 1.000 | 782.91 | 782.91 |
| mt36www005d | Un | Acoplamento à parede incorporado com plafon, ABS, série B, acabamento cromado, para escoamento de águas residuais (a baixa e alta temperatura) no interior dos edifícios, ligação mista de 1 1/4"x40 mm de diâmetro, com válvula de drenagem. (material) | 1.000 | 168.86 | 168.86 |
| mt30lla010 | Un | Válvula de secionamento de 1/2", para lavatório ou bidê, acabamento cromado. (material) | 2.000 | 61.16 | 122.32 |
| mt30www005 | Un | Cartucho de 300 ml de silicone ácida monocomponente, fungicida, para vedação de juntas em ambientes úmidos. (material) | 0.012 | 22.58 | 0.27 |
| mo008 | h | Encanador. (mão de obra) | 1.306 | 42.82 | 55.92 |
| % | % | Custos diretos complementares | 2 % | 1389.88 | 27.80 |
|  |  | Custos diretos |  |  | 1417.68 |
