# Forno elétrico

- Propriedade do ficheiro: CYPE INGENIEROS, S.A.
- Formato: FIEBDC-3/2002
- Âmbito geográfico: Brasil
- Moeda: BRL
- Custos indiretos: 3.00 %
- Despesas gerais: 13.00 %
- Lucro: 6.00 %
- IVA: 17.00 %

## S Sinalização e equipamento

### SC Cozinhas/lavanderias

#### SCE Eletrodomésticos

**SCE040** Un Forno elétrico.
Forno elétrico integrável, de 594 mm de largura, 590 mm de altura e 560 mm de profundidade, acabamento cromado mate, com capacidade para 57 l, índice de eficiência energética EEI entre 82 e 107.
Inclui: Marcação. Colocação do aparelho. Ligação à rede elétrica. Verificação do seu correto funcionamento.
Critério de medição de projeto: Número de unidades previstas, segundo documentação gráfica de Projeto.
Critério de quantitativos de obra: Medir-se-á o número de unidades realmente colocadas segundo especificações de Projeto.

| Código | Un | Descrição | Rendimento | Preço | Importância |
|---|---|---|---|---|---|
| mt32hok010da | Un | Forno elétrico integrável, de 594 mm de largura, 590 mm de altura e 560 mm de profundidade, acabamento cromado mate, com capacidade para 57 l, índice de eficiência energética EEI entre 82 e 107. (material) | 1.000 | 1138.51 | 1138.51 |
| mo003 | h | Eletricista. (mão de obra) | 0.523 | 42.82 | 22.39 |
| % | % | Custos diretos complementares | 2 % | 1160.90 | 23.22 |
|  |  | Custos diretos |  |  | 1184.12 |
