# Tanque de lavar roupa

- Propriedade do ficheiro: CYPE INGENIEROS, S.A.
- Formato: FIEBDC-3/2002
- Âmbito geográfico: Brasil
- Moeda: BRL
- Custos indiretos: 3.00 %
- Despesas gerais: 13.00 %
- Lucro: 6.00 %
- IVA: 17.00 %

## S Sinalização e equipamento

### SC Cozinhas/lavanderias

#### SCF Pias e tanques de lavar roupa

**SCF020** Un Tanque de lavar roupa.
Tanque de lavar roupa de porcelana sanitária, cor branca, de 600x390x360 mm, com móvel suporte de painel de aglomerado, de 378x555x786 mm, equipado com torneira, gama básica, composta de cano giratório superior, com arejador, com elemento de drenagem e sifão. Inclusive ligação às redes de água fria e quente e à rede de drenagem existentes, fixação do aparelho e vedação com silicone.
Inclui: Implantação e traçado no paramento suporte da situação do aparelho. Colocação, nivelamento e fixação dos elementos de suporte. Nivelação, aprume e colocação do aparelho. Ligação à rede de drenagem. Montagem da torneira. Ligação às redes de água fria e quente. Montagem de acessórios e complementos. Vedação de juntas. Verificação do seu correto funcionamento.
Critério de medição de projeto: Número de unidades previstas, segundo documentação gráfica de Projeto.
Critério de quantitativos de obra: Medir-se-á o número de unidades realmente colocadas segundo especificações de Projeto.

| Código | Un | Descrição | Rendimento | Preço | Importância |
|---|---|---|---|---|---|
| mt30lar010a | Un | Tanque de lavar roupa de porcelana sanitária, cor branca, de 600x390x360 mm. (material) | 1.000 | 383.93 | 383.93 |
| mt30lar012a | Un | Móvel suporte de painel de aglomerado, de 378x555x786 mm, para tanque de lavar roupa. (material) | 1.000 | 234.33 | 234.33 |
| mt31gcg060a | Un | Torneira com montagem convencional para tanque de lavar roupa, gama básica, composta de cano giratório superior, com arejador. (material) | 1.000 | 197.64 | 197.64 |
| mt30dla010a | Un | Escoamento curvo visitável com sifão garrafa para tanque de lavar roupa. (material) | 1.000 | 10.51 | 10.51 |
| op00tal010 |  | Furadeira. | 1.000 | 0.00 | 0.00 |
| op00ato010 |  | Parafusadeira. | 1.000 | 0.00 | 0.00 |
| mo008 | h | Encanador. (mão de obra) | 0.627 | 40.91 | 25.65 |
| mo107 | h | Ajudante de encanador. (mão de obra) | 0.418 | 30.78 | 12.87 |
| % | % | Custos diretos complementares | 2 % | 864.93 | 17.30 |
|  |  | Custos diretos |  |  | 882.23 |
