# Batente para porta interior. Colocação no piso

- Propriedade do ficheiro: CYPE INGENIEROS, S.A.
- Formato: FIEBDC-3/2002
- Âmbito geográfico: Brasil
- Moeda: BRL
- Custos indiretos: 3.00 %
- Despesas gerais: 13.00 %
- Lucro: 6.00 %
- IVA: 17.00 %

## S Sinalização e equipamento

### SD Proteções

#### SDO Protetores para portas

**SDO010** Un Batente para porta interior. Colocação no piso.
Batente para porta interior, tipo quadrado, para colocação no piso, cor cinza, fixado através de cola de poliuretano.
Inclui: Marcação. Montagem e fixação.
Critério de medição de projeto: Número de unidades previstas, segundo documentação gráfica de Projeto.
Critério de quantitativos de obra: Medir-se-á o número de unidades realmente colocadas segundo especificações de Projeto.

| Código | Un | Descrição | Rendimento | Preço | Importância |
|---|---|---|---|---|---|
| mt53pdi050aa | Un | Batente para porta interior, tipo quadrado, para colocação no piso, cor cinza. (material) | 1.000 | 4.50 | 4.50 |
| mt47adc110a | kg | Cola especial de poliuretano bicomponente. (material) | 0.005 | 13.70 | 0.07 |
| mo080 | h | Ajudante de montador. (mão de obra) | 0.052 | 30.23 | 1.57 |
| % | % | Custos diretos complementares | 2 % | 6.14 | 0.12 |
|  |  | Custos diretos |  |  | 6.26 |
