# Banda protectora de vinil

- Propriedade do ficheiro: CYPE INGENIEROS, S.A.
- Formato: FIEBDC-3/2002
- Âmbito geográfico: Brasil
- Moeda: BRL
- Custos indiretos: 3.00 %
- Despesas gerais: 13.00 %
- Lucro: 6.00 %
- IVA: 17.00 %

## S Sinalização e equipamento

### SD Proteções

#### SDP Fitas protetoras de paramentos verticais

**SDP010** m Banda protectora de vinil.
Banda protectora de vinil, de 180 mm de largura e 2 mm de espessura, de cor cinza, fixada através cola de poliuretano ao paramento.
Inclui: Marcação. Fixação da banda ao paramento vertical.
Critério de medição de projeto: Comprimento medido entre eixos, segundo documentação gráfica de Projeto.
Critério de quantitativos de obra: Medir-se-á, a eixos, o comprimento realmente executado segundo especificações de Projeto.

| Código | Un | Descrição | Rendimento | Preço | Importância |
|---|---|---|---|---|---|
| mt53pdi010na | m | Banda protectora de vinil, de 180 mm de largura e 2 mm de espessura, de cor cinza, Euroclasse B-s1, d0 de reação ao fogo. (material) | 1.050 | 107.08 | 112.43 |
| mt47adc110a | kg | Cola especial de poliuretano bicomponente. (material) | 0.300 | 13.70 | 4.11 |
| mo011 | h | Montador. (mão de obra) | 0.052 | 40.91 | 2.13 |
| mo080 | h | Ajudante de montador. (mão de obra) | 0.052 | 30.23 | 1.57 |
| % | % | Custos diretos complementares | 2 % | 120.24 | 2.40 |
|  |  | Custos diretos |  |  | 122.64 |
