# Corrimão com proteção de vinil

- Propriedade do ficheiro: CYPE INGENIEROS, S.A.
- Formato: FIEBDC-3/2002
- Âmbito geográfico: Brasil
- Moeda: BRL
- Custos indiretos: 3.00 %
- Despesas gerais: 13.00 %
- Lucro: 6.00 %
- IVA: 17.00 %

## S Sinalização e equipamento

### SD Proteções

#### SDS Corrimões protetores

**SDS010** m Corrimão com proteção de vinil.
Corrimão retangular, de 140x75 mm, formado por: perfil de alumínio e suportes de ABS fixados com parafusos e buchas de expansão ao paramento, proteção de vinil de 2 mm de espessura, de cor cinza, fixada através de clipe ao perfil de alumínio e arremate nos seus extremos com tampas de ABS.
Inclui: Marcação dos pontos de fixação. Fixação das consolas ao paramento. Inserção do perfil amortecedor. Fixação do perfil de alumínio. Colocação da proteção de vinil. Colocação das tampas nos extremos.
Critério de medição de projeto: Comprimento medido entre eixos, segundo documentação gráfica de Projeto.
Critério de quantitativos de obra: Medir-se-á, a eixos, o comprimento realmente executado segundo especificações de Projeto.

| Código | Un | Descrição | Rendimento | Preço | Importância |
|---|---|---|---|---|---|
| mt25dpa020a | m | Corrimão retangular, de 140x75 mm, formado por: perfil de alumínio, no qual se insere outro perfil amortecedor de borracha, suportes de ABS, parafusos e buchas de expansão, proteção de vinil de 2 mm de espessura, de cor cinza, Euroclasse B-s1, d0 de reação ao fogo, clipes e tampas de ABS para arremate nos seus extremos. (material) | 1.050 | 302.30 | 317.42 |
| mo011 | h | Montador. (mão de obra) | 0.105 | 40.91 | 4.30 |
| mo080 | h | Ajudante de montador. (mão de obra) | 0.105 | 30.23 | 3.17 |
| % | % | Custos diretos complementares | 2 % | 324.89 | 6.50 |
|  |  | Custos diretos |  |  | 331.39 |
