# Escada retrátil

- Propriedade do ficheiro: CYPE INGENIEROS, S.A.
- Formato: FIEBDC-3/2002
- Âmbito geográfico: Brasil
- Moeda: BRL
- Custos indiretos: 3.00 %
- Despesas gerais: 13.00 %
- Lucro: 6.00 %
- IVA: 17.00 %

## S Sinalização e equipamento

### SE Escadas pré-fabricadas

#### SEJ Retráteis

**SEJ010** Un Escada retrátil.
Escada retrátil extensível para teto de aço lacado, com abertura e fecho manuais, para vencer uma altura entre pisos de 250 a 275 cm e para uma abertura de 70x50 cm, tampa de aço lacado em branco de 16 mm de espessura e caixa de chapa lacada em branco de 12,5 cm de altura, assente com argamassa de cimento, confeccionada em obra, dosificação 1:6. Inclusive cordão de silicone neutro para a vedação de juntas.
Inclui: Marcação e fixação da caixa. Colocação da escada e da tampa. Vedação das juntas com silicone neutro.
Critério de medição de projeto: Número de unidades previstas, segundo documentação gráfica de Projeto.
Critério de quantitativos de obra: Medir-se-á o número de unidades realmente executadas segundo especificações de Projeto.

| Código | Un | Descrição | Rendimento | Preço | Importância |
|---|---|---|---|---|---|
| mt44etm010jag | Un | Escada retrátil extensível para teto de aço lacado, com abertura e fecho manuais, para vencer uma altura entre pisos de 250 a 275 cm e para uma abertura de 70x50 cm, tampa de aço lacado em branco de 16 mm de espessura e caixa de chapa lacada em branco de 12,5 cm de altura para embutir no suporte. (material) | 1.000 | 881.82 | 881.82 |
| mt15sja100 | Un | Cartucho de pasta de silicone neutro. (material) | 1.000 | 23.33 | 23.33 |
| mt08aaa010a | m³ | Água. (material) | 0.022 | 3.83 | 0.08 |
| mt01arg005a | t | Areia de pedreira, para argamassa preparada em obra. (material) | 0.176 | 51.13 | 9.00 |
| mt08cem002 | kg | Cimento cinza em sacos. (material) | 27.000 | 0.63 | 17.01 |
| mq06hor010 | h | Betoneira elétrica com uma capacidade de amassamento de 160 l. (equipamento) | 0.076 | 13.50 | 1.03 |
| op00ato010 |  | Parafusadeira. | 1.000 | 0.00 | 0.00 |
| op00tal010 |  | Furadeira. | 1.000 | 0.00 | 0.00 |
| mo011 | h | Montador. (mão de obra) | 5.225 | 42.82 | 223.73 |
| mo080 | h | Ajudante de montador. (mão de obra) | 6.128 | 31.49 | 192.97 |
| % | % | Custos diretos complementares | 2 % | 1348.97 | 26.98 |
|  |  | Custos diretos |  |  | 1375.95 |
