# Escada retrátil extensível para parede de aço galvanizado, com abertura e fecho manuais, para vencer uma altura entre pisos de 276 a 300 cm e para uma abertura de 130x70 cm

- Propriedade do ficheiro: CYPE INGENIEROS, S.A.
- Formato: FIEBDC-3/2002
- Âmbito geográfico: Brasil
- Custos indiretos: 3.00 %
- Despesas gerais: 13.00 %
- Lucro: 6.00 %
- IVA: 17.00 %

## S Sinalização e equipamento

### SE Escadas pré-fabricadas

#### SEJ Retráteis

**SEJ010** Un Escada retrátil extensível para parede de aço galvanizado, com abertura e fecho manuais, para vencer uma altura entre pisos de 276 a 300 cm e para uma abertura de 130x70 cm.
Fornecimento e colocação de escada retrátil extensível para parede de aço galvanizado, com abertura e fecho manuais, para vencer uma altura entre pisos de 276 a 300 cm e para uma abertura de 130x70 cm, tampa de madeira e caixa madeira, assente com argamassa de cimento M-5. Totalmente montada.
Inclui: Marcação e fixação da caixa. Colocação da escada e da tampa. Vedação das juntas com silicone neutro.
Critério de medição de projeto: Número de unidades previstas, segundo documentação gráfica de Projeto.
Critério de quantitativos de obra: Medir-se-á o número de unidades realmente executadas segundo especificações de Projeto.

| Código | Un | Descrição | Rendimento | Preço | Importância |
|---|---|---|---|---|---|
| mt44etm030r | Un | Escada retrátil extensível para parede de aço galvanizado, com abertura e fecho manuais, para vencer uma altura entre pisos de 276 a 300 cm e para uma abertura de 130x70 cm, tampa de madeira e caixa madeira para embutir no suporte. (material) | 1.000 | 798.44 | 798.44 |
| mt09mor010c | m³ | Argamassa de cimento CEM II/B-L 32,5 N tipo M-5, confeccionada em obra com 230 kg/m³ de cimento e uma proporção em volume 1/6. (material) | 0.108 | 118.22 | 12.77 |
| mt15sja100 | Un | Cartucho de pasta de silicone neutro. (material) | 1.000 | 3.65 | 3.65 |
| op00ato010 |  | Parafusadeira. | 1.000 | 0.00 | 0.00 |
| op00tal010 |  | Furadeira. | 1.000 | 0.00 | 0.00 |
| mo010 | h | Oficial de 1ª montador. (mão de obra) | 5.806 | 6.40 | 37.16 |
| mo078 | h | Ajudante de montador. (mão de obra) | 5.806 | 3.83 | 22.24 |
| % | % | Custos diretos complementares | 2 % | 874.26 | 17.49 |
|  |  | Custos diretos |  |  | 891.75 |
