# Torneira monocomando para pia

- Propriedade do ficheiro: CYPE INGENIEROS, S.A.
- Formato: FIEBDC-3/2002
- Âmbito geográfico: Brasil
- Moeda: BRL
- Custos indiretos: 3.00 %
- Despesas gerais: 13.00 %
- Lucro: 6.00 %
- IVA: 17.00 %

## S Sinalização e equipamento

### SG Torneiras

#### SGF Para pias

**SGF020** Un Torneira monocomando para pia.
Torneira monocomando formada por torneira misturadora monocomando de prateleira para pia, gama básica, de latão, acabamento cromado, com cartucho cerâmico, cano alto giratório e arejador. Inclusive elementos de ligação, ligações de alimentação flexíveis de 3/8" de diâmetro e 350 mm de comprimento, válvula antirretorno e duas válvulas de secionamento.
Inclui: Marcação. Colocação. Ligação. Verificação do seu correto funcionamento.
Critério de medição de projeto: Número de unidades previstas, segundo documentação gráfica de Projeto.
Critério de quantitativos de obra: Medir-se-á o número de unidades realmente colocadas segundo especificações de Projeto.

| Código | Un | Descrição | Rendimento | Preço | Importância |
|---|---|---|---|---|---|
| mt31gma030a | Un | Torneira misturadora monocomando de prateleira para pia, gama básica, de latão, acabamento cromado, com cartucho cerâmico, cano alto giratório e arejador, inclusive elementos de ligação, ligações de alimentação flexíveis de 3/8" de diâmetro e 350 mm de comprimento, válvula antirretorno e duas válvulas de secionamento. (material) | 1.000 | 239.23 | 239.23 |
| mt37www010 | Un | Material auxiliar para instalações de abastecimento de água. (material) | 1.000 | 4.18 | 4.18 |
| mo008 | h | Encanador. (mão de obra) | 0.523 | 40.91 | 21.40 |
| % | % | Custos diretos complementares | 2 % | 264.81 | 5.30 |
|  |  | Custos diretos |  |  | 270.11 |
