# Bancada de grés porcelânico

- Propriedade do ficheiro: CYPE INGENIEROS, S.A.
- Formato: FIEBDC-3/2002
- Âmbito geográfico: Brasil
- Moeda: BRL
- Custos indiretos: 3.00 %
- Despesas gerais: 13.00 %
- Lucro: 6.00 %
- IVA: 17.00 %

## S Sinalização e equipamento

### SN Bancadas

#### SNG Cerâmicos

**SNG010** Un Bancada de grés porcelânico.
Bancada de grés porcelânico, de 10 mm de espessura, 350 cm de comprimento e 60 cm de largura, borda com arremate frontal a meia-esquadria de 3 cm de largura, e formação de 1 abertura. Inclusive material auxiliar para fixação de bancada e pasta para a vedação de juntas.
Inclui: Marcação e traçado da bancada. Colocação e fixação dos suportes e ancoragens. Colocação, ajuste e fixação das peças que compõem a bancada. Resolução de esquinas e encontros. Fixação do arremate à bancada. Vedação de juntas. Limpeza dos restos sobrantes.
Critério de medição de projeto: Número de unidades previstas, segundo documentação gráfica de Projeto. Não se duplicaram esquinas na medição do comprimento da bancada.
Critério de quantitativos de obra: Medir-se-á o número de unidades realmente executadas segundo especificações de Projeto.

| Código | Un | Descrição | Rendimento | Preço | Importância |
|---|---|---|---|---|---|
| mt19egl030a | m² | Bancada de grés porcelânico, de 10 mm de espessura. (material) | 2.315 | 259.48 | 600.70 |
| mt19ewa030sec | m | Formação de borda com arremate frontal colocado a meia-esquadria de 3 cm, em bancada cerâmica, sem incluir o preço do arremate. (material) | 4.700 | 45.06 | 211.78 |
| mt19ewa010o | Un | Formação de abertura, em bancada de grés porcelânico. (material) | 1.000 | 99.16 | 99.16 |
| mt19ewa020 | Un | Material auxiliar para fixação de bancada. (material) | 3.500 | 31.85 | 111.48 |
| mt19egl035 | l | Massa para utilização interior, de cor a escolher, de alta elasticidade e consistência após o endurecimento, para aplicar como adesivo de fixação e rejuntamento de elementos de grés porcelânico. (material) | 0.047 | 43.71 | 2.05 |
| op00ato010 |  | Parafusadeira. | 1.000 | 0.00 | 0.00 |
| op00amo010 |  | Esmerilhadeira. | 1.000 | 0.00 | 0.00 |
| op00sie030 |  | Serra de disco de diamante, para mesa de trabalho, de corte úmido. | 1.000 | 0.00 | 0.00 |
| op00tal010 |  | Furadeira. | 1.000 | 0.00 | 0.00 |
| mo011 | h | Montador. (mão de obra) | 4.938 | 42.82 | 211.45 |
| mo080 | h | Ajudante de montador. (mão de obra) | 5.141 | 31.49 | 161.89 |
| % | % | Custos diretos complementares | 2 % | 1398.51 | 27.97 |
|  |  | Custos diretos |  |  | 1426.48 |
