# Bancada de pedra natural

- Propriedade do ficheiro: CYPE INGENIEROS, S.A.
- Formato: FIEBDC-3/2002
- Âmbito geográfico: Brasil
- Moeda: BRL
- Custos indiretos: 3.00 %
- Despesas gerais: 13.00 %
- Lucro: 6.00 %
- IVA: 17.00 %

## S Sinalização e equipamento

### SN Bancadas

#### SNP De pedra natural

**SNP010** Un Bancada de pedra natural.
Bancada de granito de Portugal, Ariz polido, de 350 cm de comprimento, 60 cm de largura e 2 cm de espessura, borda simples reto, com as bordas levemente biseladas, formação de 1 abertura com os seus bordas polidas, e arremate superior perimetral de 5 cm de altura e 2 cm de espessura, com a borda reto. Inclusive marcação; suportes e ancoragens de aço galvanizado; resolução de esquinas, ângulos, cantos e arremates; uniões entre peças e encontros com paramentos, vedados com silicone; nivelamento e cunhagem; eliminação de restos e limpeza.
Inclui: Marcação e traçado da bancada. Colocação e fixação dos suportes e ancoragens. Colocação, ajuste e fixação das peças que compõem a bancada. Colocação de arremate superior perimetral.
Critério de medição de projeto: Número de unidades previstas, segundo documentação gráfica de Projeto. Não se duplicaram esquinas na medição do comprimento da bancada.
Critério de quantitativos de obra: Medir-se-á o número de unidades realmente executadas segundo especificações de Projeto.

| Código | Un | Descrição | Rendimento | Preço | Importância |
|---|---|---|---|---|---|
| mt19egi010y | m² | Bancada de granito de Portugal, Ariz polido, de 2 cm de espessura. (material) | 2.275 | 256.56 | 583.67 |
| mt19ewa030aaa | m | Formação de borda simples reto com as bordas levemente biseladas, em bancada de pedra natural. (material) | 4.700 | 14.87 | 69.89 |
| mt19ewa040a | m | Formação de borda reto em arremate superior de pedra natural, para o encontro entre a bancada e o paramento vertical. (material) | 3.500 | 14.87 | 52.05 |
| mt19ewa010d | Un | Formação de abertura com as bordas polidos, em bancada de granito. (material) | 1.000 | 116.21 | 116.21 |
| mt19ewa020 | Un | Material auxiliar para fixação de bancada. (material) | 3.500 | 31.53 | 110.36 |
| mt32war010 | kg | Vedante elástico de poliuretano monocomponente para juntas. (material) | 0.047 | 31.97 | 1.50 |
| op00ato010 |  | Parafusadeira. | 1.000 | 0.00 | 0.00 |
| op00amo010 |  | Esmerilhadeira. | 1.000 | 0.00 | 0.00 |
| op00sie030 |  | Serra de disco de diamante, para mesa de trabalho, de corte úmido. | 1.000 | 0.00 | 0.00 |
| op00tal010 |  | Furadeira. | 1.000 | 0.00 | 0.00 |
| mo011 | h | Montador. (mão de obra) | 4.023 | 40.91 | 164.58 |
| mo080 | h | Ajudante de montador. (mão de obra) | 4.227 | 30.23 | 127.78 |
| % | % | Custos diretos complementares | 2 % | 1226.04 | 24.52 |
|  |  | Custos diretos |  |  | 1250.56 |
