# Calha pré-fabricada de PVC

- Propriedade do ficheiro: CYPE INGENIEROS, S.A.
- Formato: FIEBDC-3/2002
- Âmbito geográfico: Brasil
- Custos indiretos: 0.03 %
- Despesas gerais: 13.00 %
- Lucro: 6.00 %
- IVA: 17.00 %

## U Urbanização interna do lote

### UA Rede de esgotos

#### UAI Calhas de drenagem e bocas de lobo

**UAI010** m Calha pré-fabricada de PVC, de 500 mm de comprimento, 130 mm de largura e 90 mm de altura, cinzento, com ligações de Ø 50 mm, Ø 75 mm, e Ø 80 mm, modelo CAN-130-GM "ADEQUA", com grelha de aço galvanizado, carga de ruptura 15 kN, de 130 mm de largura e 1000 mm de comprimento, modelo RAG-130-A15.
Formação de calha pré-fabricada de PVC, de 500 mm de comprimento, 130 mm de largura e 90 mm de altura, cinzento, com ligações de Ø 50 mm, Ø 75 mm, e Ø 80 mm, modelo CAN-130-GM "ADEQUA", com grelha de aço galvanizado, carga de ruptura 15 kN, de 130 mm de largura e 1000 mm de comprimento, modelo RAG-130-A15, realizado sobre base de concreto simples C20 classe de agressividade ambiental I e tipo de ambiente rural, brita 1, consistência S50 de 10 cm de espessura. Inclusive parte proporcional de peças especiais, fixação, sifão em linha visitável colocado à saída do ralo para garantir a vedação hidráulica, incluindo o enchimento do tardoz e sem incluir a escavação. Totalmente montado, ligado à rede geral de drenagem e testado.
Inclui: Marcação do traçado do ralo. Eliminação das terras soltas no fundo previamente escavado. Concretagem e compactação do concreto na execução da base. Montagem dos acessórios na calha. Colocação do ralo sobre a base de concreto. Formação de aberturas para ligação de tubos. União e ajuste das juntas da tubulação ao ralo. Colocação do sifão em linha.
Critério de medição de projeto: Comprimento medido em projeção horizontal, segundo documentação gráfica de Projeto.
Critério de quantitativos de obra: Medir-se-á, em projeção horizontal, o comprimento realmente executado segundo especificações de Projeto.

| Código | Un | Descrição | Rendimento | Preço | Importância |
|---|---|---|---|---|---|
| mt10hmf060aha | m³ | Concreto simples C20 classe de agressividade ambiental I e tipo de ambiente rural, brita 1, consistência S50, dosado em central, segundo ABNT NBR 8953. (material) | 0.043 | 95.55 | 4.11 |
| mt11cnq020a | Un | Calha pré-fabricada de PVC, de 500 mm de comprimento, 130 mm de largura e 90 mm de altura, cinzento, com ligações de Ø 50 mm, Ø 75 mm, e Ø 80 mm, modelo CAN-130-GM "ADEQUA", inclusive parte proporcional de peças especiais. (material) | 2.000 | 6.66 | 13.32 |
| mt11cnq025a | Un | Grelha de aço galvanizado, carga de ruptura 15 kN, de 130 mm de largura e 1000 mm de comprimento, modelo RAG-130-A15, "ADEQUA", para calha pré-fabricada de PVC. (material) | 1.000 | 22.33 | 22.33 |
| mt11pvq010a | Un | Sifão em linha, visitável, de PVC, cor cinzento, "ADEQUA", de 110 mm de diâmetro. (material) | 1.000 | 69.09 | 69.09 |
| au00auh020 |  | Calha para descarga do concreto. | 1.000 | 0.00 | 0.00 |
| au00auh040 |  | Vibrador de concreto, elétrico. | 1.000 | 0.00 | 0.00 |
| mo040 | h | Oficial de 1ª de construção civil. (mão de obra) | 0.407 | 6.19 | 2.52 |
| mo082 | h | Ajudante de oficial de construção civil. (mão de obra) | 0.203 | 3.83 | 0.78 |
| % | % | Custos diretos complementares | 2 % | 112.15 | 2.24 |
|  |  | Custos diretos |  |  | 114.39 |
