# Calha de drenagem urbana de alvenaria, de 400 mm de largura interior e 600 mm de altura, com grelha de travejamento de aço galvanizado, carga de ruptura 125 kN

- Propriedade do ficheiro: CYPE INGENIEROS, S.A.
- Formato: FIEBDC-3/2002
- Âmbito geográfico: Brasil
- Custos indiretos: 0.03 %
- Despesas gerais: 13.00 %
- Lucro: 6.00 %
- IVA: 17.00 %

## U Urbanização interna do lote

### UA Rede de esgotos

#### UAI Calhas de drenagem e bocas de lobo

**UAI010** m Calha de drenagem urbana de alvenaria, de 400 mm de largura interior e 600 mm de altura, com grelha de travejamento de aço galvanizado, carga de ruptura 125 kN.
Formação de calha de drenagem urbana com paredes de alvenaria de bloco cerâmico furado, assente com argamassa de cimento M-5, camada de emboço afagada interiormente com argamassa de cimento M-15, com grelha e marco de travejamento de aço galvanizado, de 400 mm de largura interior e 600 mm de altura, carga de ruptura 125 kN, realizado sobre base de concreto simples C20 classe de agressividade ambiental I e tipo de ambiente rural, brita 1, consistência S50 de 15 cm de espessura. Inclusive parte proporcional de peças especiais, fixação, sifão em linha visitável colocado à saída do ralo para garantir a vedação hidráulica, incluindo o enchimento do tardoz com concreto e sem incluir a escavação. Totalmente montado, ligado à rede geral de drenagem e testado.
Inclui: Marcação do traçado do ralo. Eliminação das terras soltas no fundo previamente escavado. Concretagem e compactação do concreto na execução da base. Formação da alvenaria com blocos, previamente humedecidos, colocados com argamassa. Formação de aberturas para ligação de tubos. União e ajuste das juntas da tubulação ao ralo. Colocação do sifão em linha. Reboco e brunidura interior com argamassa de cimento, arredondando ângulos. Enchimento do tardoz. Colocação do marco e da grelha.
Critério de medição de projeto: Comprimento medido em projeção horizontal, segundo documentação gráfica de Projeto.
Critério de quantitativos de obra: Medir-se-á, em projeção horizontal, o comprimento realmente executado segundo especificações de Projeto.

| Código | Un | Descrição | Rendimento | Preço | Importância |
|---|---|---|---|---|---|
| mt10hmf060aha | m³ | Concreto simples C20 classe de agressividade ambiental I e tipo de ambiente rural, brita 1, consistência S50, dosado em central, segundo ABNT NBR 8953. (material) | 1.131 | 95.55 | 108.07 |
| mt04lpt010c | Un | Bloco cerâmico furado duplo, para revestir, 30x20x9 cm. (material) | 29.000 | 0.11 | 3.19 |
| mt09mor010c | m³ | Argamassa de cimento CEM II/B-L 32,5 N tipo M-5, confeccionada em obra com 230 kg/m³ de cimento e uma proporção em volume 1/6. (material) | 0.013 | 118.22 | 1.54 |
| mt09mor010f | m³ | Argamassa de cimento CEM II/B-L 32,5 N tipo M-15, confeccionada em obra com 400 kg/m³ de cimento e uma proporção em volume 1/3. (material) | 0.028 | 153.09 | 4.29 |
| mt11rej020j | Un | Marco e grelha de travejamento de aço galvanizado, de 400 mm de largura e 500 mm de comprimento, para calha de drenagem de 400 mm de largura interior e 600 mm de altura, carga de ruptura 125 kN. (material) | 2.000 | 26.60 | 53.20 |
| mt11var120a | Un | Sifão em linha de PVC, cor cinzento, visitável, com união macho/fêmea, de 110 mm de diâmetro. (material) | 0.200 | 28.62 | 5.72 |
| au00auh020 |  | Calha para descarga do concreto. | 1.000 | 0.00 | 0.00 |
| au00auh040 |  | Vibrador de concreto, elétrico. | 1.000 | 0.00 | 0.00 |
| mo040 | h | Oficial de 1ª de construção civil. (mão de obra) | 2.093 | 6.19 | 12.96 |
| mo082 | h | Ajudante de oficial de construção civil. (mão de obra) | 1.046 | 3.83 | 4.01 |
| % | % | Custos diretos complementares | 2 % | 192.98 | 3.86 |
|  |  | Custos diretos |  |  | 196.84 |
