# Emboço de paramento vertical

- Propriedade do ficheiro: CYPE INGENIEROS, S.A.
- Formato: FIEBDC-3/2002
- Âmbito geográfico: Brasil
- Moeda: BRL
- Custos indiretos: 3.00 %
- Despesas gerais: 13.00 %
- Lucro: 6.00 %
- IVA: 17.00 %

## U Urbanização interna do lote

### UD Quadras esportivas

#### UDV Revestimentos

**UDV015** m² Emboço de paramento vertical.
Formação de revestimento contínuo de argamassa de cimento, confeccionada em obra, com aditivo hidrófugo, dosificação 1:4, com pré-execução de mestras cada 2 m, de 20 mm de espessura, aplicado sobre emboço previamente executado de 2 a 4 mm de espessura com argamassa de cimento (não incluído neste preço) do paramento vertical exterior do campo de paddle, acabamento brunido com cimento CEM II/A-L 32,5 através da passagem da desempenadeira até conseguir uma superfície lisa. Inclusive limpeza da superfície suporte, malha de reforço, formação de cantos, arestas, arremates, elementos especiais e utilização de andaimes.
Inclui: Limpeza da superfície suporte. Humidificação do paramento a revestir, eliminando saliências de argamassa, pó, etc. Formação de camada prévia de aderência. Formação com argamassa de cantos e arestas. Colocação de réguas verticais nos extremos e arestas do paramento. Colocação de um fio entre as réguas. Colocação de tentos e execução de mestras. Aplicação da pasta entre as mestras. Alisamento do paramento passando uma régua sobre as mestras. Acabamento da superfície. Cura da argamassa.
Critério de medição de projeto: Superfície medida segundo documentação gráfica de Projeto.
Critério de quantitativos de obra: Medir-se-á a superfície realmente executada segundo especificações de Projeto.

| Código | Un | Descrição | Rendimento | Preço | Importância |
|---|---|---|---|---|---|
| mt09var010a | m² | Rede para armar argamassas. (material) | 1.100 | 1.71 | 1.88 |
| mt08aaa010a | m³ | Água. (material) | 0.006 | 3.83 | 0.02 |
| mt01arg005a | t | Areia de pedreira, para argamassa preparada em obra. (material) | 0.030 | 51.13 | 1.53 |
| mt08cem002 | kg | Cimento cinza em sacos. (material) | 7.600 | 0.63 | 4.79 |
| mt08adt010 | kg | Aditivo hidrófugo para impermeabilização de argamassas ou concretos. (material) | 0.152 | 3.06 | 0.47 |
| mt08cem020a | kg | Cimento Portland CEM II/A-L 32,5 R, em sacos. (material) | 4.000 | 0.23 | 0.92 |
| mq06hor010 | h | Betoneira elétrica com uma capacidade de amassamento de 160 l. (equipamento) | 0.014 | 13.50 | 0.19 |
| mo041 | h | Oficial de obras de construção civil. (mão de obra) | 0.418 | 33.34 | 13.94 |
| mo087 | h | Ajudante de obras de construção civil. (mão de obra) | 0.376 | 31.49 | 11.84 |
| % | % | Custos diretos complementares | 2 % | 35.58 | 0.71 |
|  |  | Custos diretos |  |  | 36.29 |
