# Poste de iluminação viária

- Propriedade do ficheiro: CYPE INGENIEROS, S.A.
- Formato: FIEBDC-3/2002
- Âmbito geográfico: Brasil
- Moeda: BRL
- Custos indiretos: 3.00 %
- Despesas gerais: 13.00 %
- Lucro: 6.00 %
- IVA: 17.00 %

## U Urbanização interna do lote

### UI Iluminacão exterior

#### UIV Iluminação viária

**UIV010** Un Poste de iluminação viária
Poste de iluminação viária composto de poste troncocónico de aço galvanizado de 3 mm de espessura, de 3000 mm de altura, acabamento pintado, com caixa de ligação e proteção, com fusíveis, condutor isolado de cobre para 0,6/1 kV de 2x2,5 mm², aterramento com haste, caixa de passagem e derivação de 40x40x60 cm, com marco e tampa de ferro fundido; e luminária de fundição de alumínio, acabamento lacado de cor cinza, regulável, de 20 W, fator de potência maior de 0,95, de 514x130x250 mm, com 8 LED SMD 5050, temperatura de cor 3000 K, índice de reprodução cromática maior de 80, índice unificado de encandeamento menor que 12, fluxo luminoso 2380 lúmens, com graus de proteção IP66 e IK10.
Critérios considerados na determinação do preço da unidade de obra: O preço não inclui a escavação da fundação nem a formação da fundação.
Inclui: Marcação. Fixação do poste. Montagem, ligação e verificação do seu correto funcionamento.
Critério de medição de projeto: Número de unidades previstas, segundo documentação gráfica de Projeto.
Critério de quantitativos de obra: Medir-se-á o número de unidades realmente executadas segundo especificações de Projeto.

| Código | Un | Descrição | Rendimento | Preço | Importância |
|---|---|---|---|---|---|
| mt34www020 | Un | Caixa de passagem e derivação de 40x40x60 cm, com marco e tampa de ferro fundido. (material) | 1.000 | 550.82 | 550.82 |
| mt34www040 | Un | Caixa de ligação e proteção, com fusíveis. (material) | 1.000 | 44.80 | 44.80 |
| mt34www050 | m | Condutor isolado de cobre para 0,6/1 kV de 2x2,5 mm². (material) | 4.000 | 3.13 | 12.52 |
| mt35ttc010b | m | Condutor de cobre nu, de 35 mm². (material) | 2.000 | 20.95 | 41.90 |
| mt35tte010b | Un | Eletrodo para rede de terra cobreado com 300 µm, fabricado em aço, de 15 mm de diâmetro e 2 m de comprimento. (material) | 1.000 | 134.16 | 134.16 |
| mt34xes010a | Un | Poste troncocónico de aço galvanizado de 3 mm de espessura, de 3000 mm de altura, acabamento pintado. (material) | 1.000 | 1058.32 | 1058.32 |
| mt34ena270aaa | Un | Luminária de fundição de alumínio, acabamento lacado de cor cinza, regulável, de 20 W, fator de potência maior de 0,95, de 514x130x250 mm, com 8 LED SMD 5050, temperatura de cor 3000 K, índice de reprodução cromática maior de 80, índice unificado de encandeamento menor que 12, fluxo luminoso 2380 lúmens, com graus de proteção IP66 e IK10, para fixar em suporte de 59 mm de diâmetro. (material) | 1.000 | 1712.87 | 1712.87 |
| mq04cag010c | h | Caminhão com grua de carga máxima 12 t. (equipamento) | 0.170 | 256.54 | 43.61 |
| mo003 | h | Eletricista. (mão de obra) | 0.732 | 42.82 | 31.34 |
| mo102 | h | Ajudante de eletricista. (mão de obra) | 0.732 | 32.08 | 23.48 |
| % | % | Custos diretos complementares | 2 % | 3653.82 | 73.08 |
|  |  | Custos diretos |  |  | 3726.90 |
