# Limpeza do terreno

- Propriedade do ficheiro: CYPE INGENIEROS, S.A.
- Formato: FIEBDC-3/2002
- Âmbito geográfico: Brasil
- Moeda: BRL
- Custos indiretos: 3.00 %
- Despesas gerais: 13.00 %
- Lucro: 6.00 %
- IVA: 17.00 %

## U Urbanização interna do lote

### UJ Jardinagem

#### UJA Preparação do terreno

**UJA010** m² Limpeza do terreno.
Limpeza do terreno, com meios manuais, através de roçadora equipada com disco de dentes de serra.
Inclui: Preparação da superfície de trabalho. Limpeza do terreno. Corte e empilhamento dos restos vegetais da limpeza do terreno.
Critério de medição de projeto: Superfície medida em projeção horizontal, segundo documentação gráfica de Projeto.
Critério de quantitativos de obra: Medir-se-á, em projeção horizontal, a superfície realmente executada segundo especificações de Projeto.

| Código | Un | Descrição | Rendimento | Preço | Importância |
|---|---|---|---|---|---|
| mq09bro010 | h | Roçadora equipada com disco de dentes de serra o com fio de corte, de 0,42 kW de potência. (equipamento) | 0.010 | 17.52 | 0.18 |
| mo040 | h | Jardineiro. (mão de obra) | 0.001 | 33.34 | 0.03 |
| mo115 | h | Operário jardineiro. (mão de obra) | 0.010 | 28.94 | 0.29 |
| % | % | Custos diretos complementares | 2 % | 0.50 | 0.01 |
|  |  | Custos diretos |  |  | 0.51 |
