# Sebe

- Propriedade do ficheiro: CYPE INGENIEROS, S.A.
- Formato: FIEBDC-3/2002
- Âmbito geográfico: Brasil
- Moeda: BRL
- Custos indiretos: 3.00 %
- Despesas gerais: 13.00 %
- Lucro: 6.00 %
- IVA: 17.00 %

## U Urbanização interna do lote

### UJ Jardinagem

#### UJV Vedação e ocultação

**UJV010** m Sebe.
Sebe de Ligustro japonês (Ligustrum japonicum) de 0,3-0,5 m de altura (4 ud/m).
Inclui: Abertura de vala com os meios indicados. Adubação do terreno. Plantação. Primeira irrigação.
Critério de medição de projeto: Comprimento medido segundo documentação gráfica de Projeto.
Critério de quantitativos de obra: Medir-se-á o comprimento realmente executado segundo especificações de Projeto.

| Código | Un | Descrição | Rendimento | Preço | Importância |
|---|---|---|---|---|---|
| mt48ecr010a | Un | Ligustro japonês (Ligustrum japonicum) de 0,3-0,5 m de altura; fornecimento em contentor. (material) | 4.000 | 4.17 | 16.68 |
| mt48tie020 | kg | Adubo mineral complexo NPK 15-15-15. (material) | 1.500 | 2.09 | 3.14 |
| mt08aaa010a | m³ | Água. (material) | 0.020 | 3.79 | 0.08 |
| mq01pan070b | h | Mini pá carregadeira sobre pneus, de 52 kW/1 m³ kW. (equipamento) | 0.100 | 135.37 | 13.54 |
| op00coo010 |  | Corta-sebes. | 1.000 | 0.00 | 0.00 |
| mo040 | h | Jardineiro. (mão de obra) | 0.084 | 32.24 | 2.71 |
| mo115 | h | Operário jardineiro. (mão de obra) | 0.261 | 27.81 | 7.26 |
| % | % | Custos diretos complementares | 2 % | 43.41 | 0.87 |
|  |  | Custos diretos |  |  | 44.28 |
