# Pino fixo de fundição

- Propriedade do ficheiro: CYPE INGENIEROS, S.A.
- Formato: FIEBDC-3/2002
- Âmbito geográfico: Brasil
- Moeda: BRL
- Custos indiretos: 3.00 %
- Despesas gerais: 13.00 %
- Lucro: 6.00 %
- IVA: 17.00 %

## U Urbanização interna do lote

### UM Mobiliário urbano

#### UMH Postes e barreiras

**UMH010** Un Pino fixo de fundição.
Pino de ferro fundido, de 820x185 mm, acabamento com tinta antioxidante de cor preto, fixado com buchas e parafusos de aço a uma superfície suporte (não incluída neste preço). Totalmente montado.
Inclui: Marcação de alinhamentos e níveis. Colocação e fixação das peças.
Critério de medição de projeto: Número de unidades previstas, segundo documentação gráfica de Projeto.
Critério de quantitativos de obra: Medir-se-á o número de unidades realmente executadas segundo especificações de Projeto.

| Código | Un | Descrição | Rendimento | Preço | Importância |
|---|---|---|---|---|---|
| mt52mug010a | Un | Pino de ferro fundido, de 820x185 mm, acabamento com tinta antioxidante de cor preto. (material) | 1.000 | 584.29 | 584.29 |
| mt52mug200h | Un | Repercussão, na colocação de pino, de elementos de fixação sobre superfície suporte: cunhas e parafusos de aço. (material) | 1.000 | 11.90 | 11.90 |
| op00tal010 |  | Furadeira. | 1.000 | 0.00 | 0.00 |
| op00ato010 |  | Parafusadeira. | 1.000 | 0.00 | 0.00 |
| mo041 | h | Oficial de obras de construção civil. (mão de obra) | 0.418 | 33.34 | 13.94 |
| mo087 | h | Ajudante de obras de construção civil. (mão de obra) | 0.209 | 31.49 | 6.58 |
| % | % | Custos diretos complementares | 2 % | 616.71 | 12.33 |
|  |  | Custos diretos |  |  | 629.04 |
