# Floreira

- Propriedade do ficheiro: CYPE INGENIEROS, S.A.
- Formato: FIEBDC-3/2002
- Âmbito geográfico: Brasil
- Moeda: BRL
- Custos indiretos: 3.00 %
- Despesas gerais: 13.00 %
- Lucro: 6.00 %
- IVA: 17.00 %

## U Urbanização interna do lote

### UM Mobiliário urbano

#### UMJ Floreiras

**UMJ010** Un Floreira.
Floreira quadrada de ferro fundido, de 60x60x50 cm, pintada em cor preto, com fixação por gravidade.
Inclui: Marcação de alinhamentos e níveis. Colocação e fixação das peças.
Critério de medição de projeto: Número de unidades previstas, segundo documentação gráfica de Projeto.
Critério de quantitativos de obra: Medir-se-á o número de unidades realmente executadas segundo especificações de Projeto.

| Código | Un | Descrição | Rendimento | Preço | Importância |
|---|---|---|---|---|---|
| mt52mug100a | Un | Floreira quadrada de ferro fundido, de 60x60x50 cm, pintada em cor preto. (material) | 1.000 | 2429.03 | 2429.03 |
| mo041 | h | Oficial de obras de construção civil. (mão de obra) | 0.345 | 33.34 | 11.50 |
| mo087 | h | Ajudante de obras de construção civil. (mão de obra) | 0.564 | 31.49 | 17.76 |
| % | % | Custos diretos complementares | 2 % | 2458.29 | 49.17 |
|  |  | Custos diretos |  |  | 2507.46 |
