# Muro de contenção de terras em alvenaria de pedra granítica, com uma face aparente, H<=3 m, sem incluir fundação

- Propriedade do ficheiro: CYPE INGENIEROS, S.A.
- Formato: FIEBDC-3/2002
- Âmbito geográfico: Brasil
- Custos indiretos: 3.00 %
- Despesas gerais: 13.00 %
- Lucro: 6.00 %
- IVA: 17.00 %

## U Urbanização interna do lote

### UN Contenções

#### UNM Muros de contenção

**UNM010** m³ Muro de contenção de terras em alvenaria de pedra granítica, com uma face aparente, H<=3 m, sem incluir fundação.
Formação de muro de contenção de terras em alvenaria de pedra granítica, com uma face aparente, entre terrenos a diferentes níveis, até 3 m de altura, sem incluir a fundação e incluindo pedra em bruto, argamassa de assentamento, execução de juntas reentrantes, alinhamento, aprumo e drenagem, completamente terminado.
Inclui: Implantação do muro. Colocação e aprumo de prumos de referência. Colocação de fios entre prumos. Limpeza e humidificação do leito da primeira fiada. Colocação das pedras e apoio das mesmas com rípios. Cálculo a olho com régua e ajuste com fio de prumo, rectificando a sua posição com pancadas. Disposição dos tubos de drenagem. Refinamento e execução de juntas reentrantes. Limpeza do paramento.
Critério de medição de projeto: Volume medido sobre a seção teórica de cálculo, segundo documentação gráfica de Projeto.
Critério de quantitativos de obra: Medir-se-á o volume teórico executado segundo especificações de Projeto.

| Código | Un | Descrição | Rendimento | Preço | Importância |
|---|---|---|---|---|---|
| mt09mor010c | m³ | Argamassa de cimento CEM II/B-L 32,5 N tipo M-5, confeccionada em obra com 230 kg/m³ de cimento e uma proporção em volume 1/6. (material) | 0.190 | 118.22 | 22.46 |
| mt08pmu010b | m³ | Pedra granítica, bruta para muros. (material) | 0.810 | 20.05 | 16.24 |
| mt36tie010da | m | Tubo de PVC, série B, de 75 mm de diâmetro e 3 mm de espessura, com com extremo alargado. (material) | 0.050 | 3.41 | 0.17 |
| mo040 | h | Oficial de 1ª de construção civil. (mão de obra) | 0.220 | 6.19 | 1.36 |
| mo021 | h | Oficial de 1ª colocador de pedra natural. (mão de obra) | 3.456 | 6.19 | 21.39 |
| mo058 | h | Ajudante de colocador de pedra natural. (mão de obra) | 3.456 | 3.83 | 13.24 |
| % | % | Custos diretos complementares | 3 % | 74.86 | 2.25 |
|  |  | Custos diretos |  |  | 77.11 |
