# Sistema de escoramento e fôrmas para muro de contenção de concreto

- Propriedade do ficheiro: CYPE INGENIEROS, S.A.
- Formato: FIEBDC-3/2002
- Âmbito geográfico: Brasil
- Moeda: BRL
- Custos indiretos: 3.00 %
- Despesas gerais: 13.00 %
- Lucro: 6.00 %
- IVA: 17.00 %

## U Urbanização interna do lote

### UN Contenções

#### UNM Muros de contenção

**UNM021** m² Sistema de escoramento e fôrmas para muro de contenção de concreto.
Montagem e desmontagem em uma face do muro, de sistema de escoramento e fôrmas nas duas faces com acabamento para revestir, realizado com painéis metálicos de 30x90 cm, amortizáveis em 150 utilizações, para formação de muro de concreto armado, de até 3 m de altura e superfície plana, para contenção de terras. Inclusive; elementos de sustentação, fixação e escoramento necessários para a sua estabilidade; e líquido desmoldante, para evitar a aderência do concreto às fôrmas.
Inclui: Marcação da disposição das fôrmas na fundação. Limpeza da base de apoio do muro na fundação. Montagem do sistema de escoramento e fôrmas. Colocação de elementos de sustentação, fixação e escoramento. Aprumo e nivelamento das fôrmas. Desmontagem do sistema de escoramento e fôrmas. Limpeza e armazenamento das fôrmas.
Critério de medição de projeto: Superfície de fôrmas em contato com o concreto, medida segundo documentação gráfica de Projeto.
Critério de quantitativos de obra: Medir-se-á a superfície de fôrmas em contato com o concreto realmente executada segundo especificações de Projeto.

| Código | Un | Descrição | Rendimento | Preço | Importância |
|---|---|---|---|---|---|
| mt08ebr060aa | m² | Painéis metálicos de 30x90 cm, para sistema de escoramento e fôrmas para cortinas. (material) | 0.007 | 4030.58 | 28.21 |
| mt08ebr035d | Un | Escora aprumadora metálica, telescópica, com extremidades articuladas, de até 4 m de comprimento. (material) | 0.001 | 96.70 | 0.10 |
| mt08ebr080 | Un | Conjunto constituído por barra de ancoragem roscada de 5/8" de diâmetro, tubo distanciador de PVC e porcas tipo borboleta. (material) | 4.000 | 23.79 | 95.16 |
| mt08dba010b | l | Agente desmoldante, à base de óleos especiais, emulsionante em água, para fôrmas metálicas, fenólicas ou de madeira. (material) | 0.030 | 4.60 | 0.14 |
| mo044 | h | Montador de fôrmas. (mão de obra) | 0.287 | 33.07 | 9.49 |
| mo091 | h | Ajudante de montador de fôrmas. (mão de obra) | 0.314 | 31.41 | 9.86 |
| % | % | Custos diretos complementares | 2 % | 142.96 | 2.86 |
|  |  | Custos diretos |  |  | 145.82 |
