# Escada de acesso para piscina

- Propriedade do ficheiro: CYPE INGENIEROS, S.A.
- Formato: FIEBDC-3/2002
- Âmbito geográfico: Brasil
- Moeda: BRL
- Custos indiretos: 3.00 %
- Despesas gerais: 13.00 %
- Lucro: 6.00 %
- IVA: 17.00 %

## U Urbanização interna do lote

### UP Piscinas

#### UPE Equipamentos

**UPE010** Un Escada de acesso para piscina, de tubo de 43 mm de diâmetro, com 5 degraus e corrimão simétrico, de aço inoxidável AISI 304, acabamento polido brilhante, fixada com ancoragens dotadas de mecanismo para ligação equipotencial.
Escada de acesso para piscina, de tubo de 43 mm de diâmetro, com 5 degraus e corrimão simétrico, de aço inoxidável AISI 304, acabamento polido brilhante, fixada com ancoragens dotadas de mecanismo para ligação equipotencial. Inclusive marcação, ancoragens, batentes, embelezadores, juntas, tacos e parafusos. Totalmente montada e testada pela empresa instaladora.
Inclui: Marcação. Colocação e fixação de acessórios e peças especiais.
Critério de medição de projeto: Número de unidades previstas, segundo documentação gráfica de Projeto.
Critério de quantitativos de obra: Medir-se-á o número de unidades realmente executadas segundo especificações de Projeto.

| Código | Un | Descrição | Rendimento | Preço | Importância |
|---|---|---|---|---|---|
| mt47pep010g | Un | Escada de acesso para piscina, de tubo de 43 mm de diâmetro, com 5 degraus e corrimão simétrico, de aço inoxidável AISI 304, acabamento polido brilhante, com ancoragens dotadas de mecanismo para ligação equipotencial, batentes, embelezadores, juntas, buchas e parafusos. (material) | 1.000 | 953.91 | 953.91 |
| mt09moe040 | Un | Argamassa expansiva. (material) | 2.000 | 7.64 | 15.28 |
| mo041 | h | Oficial de obras de construção civil. (mão de obra) | 2.082 | 24.01 | 49.99 |
| mo087 | h | Ajudante de obras de construção civil. (mão de obra) | 2.082 | 20.67 | 43.03 |
| % | % | Custos diretos complementares | 2 % | 1062.21 | 21.24 |
|  |  | Custos diretos |  |  | 1083.45 |
