# Escorregador

- Propriedade do ficheiro: CYPE INGENIEROS, S.A.
- Formato: FIEBDC-3/2002
- Âmbito geográfico: Brasil
- Moeda: BRL
- Custos indiretos: 3.00 %
- Despesas gerais: 13.00 %
- Lucro: 6.00 %
- IVA: 17.00 %

## U Urbanização interna do lote

### UP Piscinas

#### UPE Equipamento exterior

**UPE030** Un Escorregador.
Escorregador para piscina, com pista de poliéster e fibra de vidro, de 130 cm de altura e 217 cm de comprimento, de cor azul claro, com degraus de material plástico e guardas de aço inoxidável, equipado com tomada de água para facilitar o deslizamento, fixado a uma superfície suporte (não incluída neste preço). Inclusive marcação, ancoragens, batentes, embelezadores, juntas, tacos e parafusos.
Inclui: Colocação e fixação de acessórios e peças especiais.
Critério de medição de projeto: Número de unidades previstas, segundo documentação gráfica de Projeto.
Critério de quantitativos de obra: Medir-se-á o número de unidades realmente executadas segundo especificações de Projeto.

| Código | Un | Descrição | Rendimento | Preço | Importância |
|---|---|---|---|---|---|
| mt47pep030b | Un | Escorregador para piscina, com pista de poliéster e fibra de vidro, de 130 cm de altura e 217 cm de comprimento, de cor azul claro, com degraus de material plástico e guardas de aço inoxidável, equipado com tomada de água para facilitar o deslizamento, ancoragens dotadas de mecanismo para ligação equipotencial, batentes, embelezadores, juntas, buchas e parafusos. (material) | 1.000 | 5292.36 | 5292.36 |
| mt09moe040 | Un | Argamassa expansiva. (material) | 2.000 | 8.59 | 17.18 |
| mo041 | h | Oficial de obras de construção civil. (mão de obra) | 2.613 | 32.24 | 84.24 |
| mo087 | h | Ajudante de obras de construção civil. (mão de obra) | 2.090 | 30.23 | 63.18 |
| % | % | Custos diretos complementares | 2 % | 5456.96 | 109.14 |
|  |  | Custos diretos |  |  | 5566.10 |
