# Chuveiro

- Propriedade do ficheiro: CYPE INGENIEROS, S.A.
- Formato: FIEBDC-3/2002
- Âmbito geográfico: Brasil
- Moeda: BRL
- Custos indiretos: 3.00 %
- Despesas gerais: 13.00 %
- Lucro: 6.00 %
- IVA: 17.00 %

## U Urbanização interna do lote

### UP Piscinas

#### UPE Equipamento exterior

**UPE040** Un Chuveiro.
Chuveiro com torneira monocomando para piscina, de 43 mm de diâmetro, de aço inoxidável AISI 304L, acabamento polido brilhante, com difusor e válvula de abertura, fixada a uma superfície suporte (não incluída neste preço). Inclusive ancoragens, batentes, embelezadores, juntas, buchas e parafusos, elemento de ligação de 3/4", tubulações de aço inoxidável AISI 304L para condução de água e elementos de ancoragem.
Inclui: Montagem do chuveiro. Eliminação e limpeza do material sobrante. Verificação do seu correto funcionamento.
Critério de medição de projeto: Número de unidades previstas, segundo documentação gráfica de Projeto.
Critério de quantitativos de obra: Medir-se-á o número de unidades realmente executadas segundo especificações de Projeto.

| Código | Un | Descrição | Rendimento | Preço | Importância |
|---|---|---|---|---|---|
| mt47pep040a | Un | Chuveiro com torneira monocomando para piscina, de 43 mm de diâmetro, de aço inoxidável AISI 304L, acabamento polido brilhante, com difusor e válvula de abertura, ancoragens, batentes, embelezadores, juntas, buchas e parafusos. (material) | 1.000 | 1150.77 | 1150.77 |
| mt47pep041 | Un | Custos pela instalação de chuveiro exterior em área de piscina. Inclui os materiais necessários para a construção da base do chuveiro, instalação do ramal de ligação de água, instalação de drenagens e ligações às redes principais. (material) | 1.000 | 1145.24 | 1145.24 |
| mt09reh330 | kg | Argamassa de resina epóxi com areia de sílica, de endurecimento rápido, para enchimento de ancoragens. (material) | 0.200 | 12.27 | 2.45 |
| mo107 | h | Ajudante de encanador. (mão de obra) | 1.254 | 30.78 | 38.60 |
| mo041 | h | Oficial de obras de construção civil. (mão de obra) | 6.270 | 32.24 | 202.14 |
| mo087 | h | Ajudante de obras de construção civil. (mão de obra) | 2.090 | 30.23 | 63.18 |
| % | % | Custos diretos complementares | 2 % | 2602.38 | 52.05 |
|  |  | Custos diretos |  |  | 2654.43 |
