# Chuveiro solar

- Propriedade do ficheiro: CYPE INGENIEROS, S.A.
- Formato: FIEBDC-3/2002
- Âmbito geográfico: Brasil
- Moeda: BRL
- Custos indiretos: 3.00 %
- Despesas gerais: 13.00 %
- Lucro: 6.00 %
- IVA: 17.00 %

## U Urbanização interna do lote

### UP Piscinas

#### UPE Equipamento exterior

**UPE041** Un Chuveiro solar.
Chuveiro solar para piscina, de alumínio, com puxador monocomando e difusor fixo, com sistema anticalcário e reservatório acumulador de alumínio de 30 litros para aquecer a água aproveitando a energia solar, fixada a uma superfície suporte (não incluída neste preço). Inclusive ancoragens, batentes, embelezadores, juntas, tacos e parafusos, elemento de ligação, tubulações para condução de água e elementos de ancoragem.
Inclui: Marcação. Montagem do chuveiro. Eliminação e limpeza do material sobrante. Verificação do seu correto funcionamento.
Critério de medição de projeto: Número de unidades previstas, segundo documentação gráfica de Projeto.
Critério de quantitativos de obra: Medir-se-á o número de unidades realmente executadas segundo especificações de Projeto.

| Código | Un | Descrição | Rendimento | Preço | Importância |
|---|---|---|---|---|---|
| mt47pep042a | Un | Chuveiro solar para piscina, de alumínio, com puxador monocomando e difusor fixo, com sistema anticalcário e reservatório acumulador de alumínio de 30 litros para aquecer a água aproveitando a energia solar, com ancoragens, batentes, embelezadores, juntas, buchas e parafusos. (material) | 1.000 | 2264.42 | 2264.42 |
| mt47pep041 | Un | Custos pela instalação de chuveiro exterior em área de piscina. Inclui os materiais necessários para a construção da base do chuveiro, instalação do ramal de ligação de água, instalação de drenagens e ligações às redes principais. (material) | 1.000 | 1156.85 | 1156.85 |
| mt09reh330 | kg | Argamassa de resina epóxi com areia de sílica, de endurecimento rápido, para enchimento de ancoragens. (material) | 0.200 | 12.38 | 2.48 |
| mo107 | h | Ajudante de encanador. (mão de obra) | 1.254 | 32.08 | 40.23 |
| mo041 | h | Oficial de obras de construção civil. (mão de obra) | 6.270 | 33.34 | 209.04 |
| mo087 | h | Ajudante de obras de construção civil. (mão de obra) | 2.090 | 31.49 | 65.81 |
| % | % | Custos diretos complementares | 2 % | 3738.83 | 74.78 |
|  |  | Custos diretos |  |  | 3813.61 |
