# Salva-vidas

- Propriedade do ficheiro: CYPE INGENIEROS, S.A.
- Formato: FIEBDC-3/2002
- Âmbito geográfico: Brasil
- Moeda: BRL
- Custos indiretos: 3.00 %
- Despesas gerais: 13.00 %
- Lucro: 6.00 %
- IVA: 17.00 %

## U Urbanização interna do lote

### UP Piscinas

#### UPE Equipamento exterior

**UPE070** Un Salva-vidas.
Salva-vidas para piscina, de plástico, cor laranja, de 730 mm de diâmetro.
Inclui: Montagem e fixação dos componentes.
Critério de medição de projeto: Número de unidades previstas, segundo documentação gráfica de Projeto.
Critério de quantitativos de obra: Medir-se-á o número de unidades realmente executadas segundo especificações de Projeto.

| Código | Un | Descrição | Rendimento | Preço | Importância |
|---|---|---|---|---|---|
| mt47pep070a | Un | Salva-vidas para piscina, de plástico, cor laranja, de 730 mm de diâmetro. (material) | 1.000 | 609.99 | 609.99 |
| mo080 | h | Ajudante de montador. (mão de obra) | 0.052 | 31.49 | 1.64 |
| % | % | Custos diretos complementares | 2 % | 611.63 | 12.23 |
|  |  | Custos diretos |  |  | 623.86 |
