# Concreto projetado, para tanque de piscina

- Propriedade do ficheiro: CYPE INGENIEROS, S.A.
- Formato: FIEBDC-3/2002
- Âmbito geográfico: Brasil
- Moeda: BRL
- Custos indiretos: 3.00 %
- Despesas gerais: 13.00 %
- Lucro: 6.00 %
- IVA: 17.00 %

## U Urbanização interna do lote

### UP Piscinas

#### UPG Tanques, vigas de borda e escadas

**UPG010** m² Concreto projetado, para tanque de piscina.
Concreto C20 classe de agressividade ambiental I e tipo de ambiente submerso, brita 1, consistência S50, projetado por via úmida para formação de paramento horizontal de tanque de piscina, de 15 cm de espessura, com dupla tela eletrossoldada Q 92 15x15 mm de aço CA-60, e armadura de reforço de aço CA-50, quantidade 4 kg/m³, sem juntas de dilatação. Inclusive arame de atar e separadores.
Inclui: Preparação da superfície suporte. Colocação da tela eletrossoldada. Colocação da armadura de reforço. Projeção do concreto em camadas sucessivas.
Critério de medição de projeto: Superfície medida segundo documentação gráfica de Projeto.
Critério de quantitativos de obra: Medir-se-á a superfície realmente executada segundo especificações de Projeto.

| Código | Un | Descrição | Rendimento | Preço | Importância |
|---|---|---|---|---|---|
| mt07ame060ccb | m² | Tela eletrossoldada Q 92 15x15 cm, com fios longitudinais de 4,2 mm de diâmetro e fios transversais de 4,2 mm de diâmetro, aço CA-60, segundo ABNT NBR 7481. (material) | 2.200 | 20.34 | 44.75 |
| mt07aco070f | kg | Aço em barras nervuradas, CA-50, de vários diâmetros, segundo ABNT NBR 7480. (material) | 4.200 | 11.78 | 49.48 |
| mt08var050 | kg | Arame galvanizado para atar, de 1,30 mm de diâmetro. (material) | 0.048 | 3.83 | 0.18 |
| mt07aco020d | Un | Separador certificado para cortinas. (material) | 4.000 | 0.16 | 0.64 |
| mt10hes200b | m³ | Concreto para projetar, C20 classe de agressividade ambiental I e tipo de ambiente submerso, brita 1, consistência S50, com uma dosagem de cimento de 400 kg/m³, dosado em central. (material) | 0.155 | 344.27 | 53.36 |
| mq06gun010 | h | Máquina para projetar concreto por via úmida 33 kW. (equipamento) | 0.700 | 136.93 | 95.85 |
| mo043 | h | Armador. (mão de obra) | 0.080 | 33.07 | 2.65 |
| mo090 | h | Ajudante de armador. (mão de obra) | 0.084 | 31.41 | 2.64 |
| mo041 | h | Oficial de obras de construção civil. (mão de obra) | 0.539 | 33.34 | 17.97 |
| mo087 | h | Ajudante de obras de construção civil. (mão de obra) | 0.228 | 31.49 | 7.18 |
| % | % | Custos diretos complementares | 3 % | 274.70 | 8.24 |
|  |  | Custos diretos |  |  | 282.94 |
