# Reservatório de armazenamento de água depurada de polietileno de alta densidade, de 3000 litros

- Propriedade do ficheiro: CYPE INGENIEROS, S.A.
- Formato: FIEBDC-3/2002
- Âmbito geográfico: Brasil
- Moeda: BRL
- Custos indiretos: 3.00 %
- Despesas gerais: 13.00 %
- Lucro: 6.00 %
- IVA: 17.00 %

## U Urbanização interna do lote

### US Tratamento de águas residuais domésticas

#### USE Estações de tratamento de águas

**USE015** Un Reservatório de armazenamento de água depurada de polietileno de alta densidade, de 3000 litros.
Fornecimento e instalação de reservatório de armazenamento de água depurada de polietileno de alta densidade, de 3000 litros, formado por dois tanques. Incluindo tampa de registo e marco, e duto de ventilação. Totalmente montado, ligado e testado.
Inclui: Marcação. Limpeza da base de apoio do reservatório. Colocação do reservatório. Ligação à estação depuradora. Ligação do escoadouro ao ramal. Instalação dos dutos de ventilação. Posicionamento da tampa de registo em correspondência com a tampa de inspeção.
Critério de medição de projeto: Número de unidades previstas, segundo documentação gráfica de Projeto.
Critério de quantitativos de obra: Medir-se-á o número de unidades realmente executadas segundo especificações de Projeto.

| Código | Un | Descrição | Rendimento | Preço | Importância |
|---|---|---|---|---|---|
| mt46fer030d | Un | Reservatório de armazenamento de água depurada de polietileno de alta densidade, de 3000 litros, formado por dois tanques. (material) | 1.000 | 4362.61 | 4362.61 |
| mt46fer040a | Un | Tampa removível e marco de ferro fundido dúctil, de 650 mm de diâmetro. (material) | 1.000 | 267.83 | 267.83 |
| mt36tie010be | m | Tubo de PVC, série B, de 40 mm de diâmetro e 3 mm de espessura, com com extremo alargado, com o preço incrementado em 20% relativamente a acessórios e peças especiais. (material) | 3.000 | 5.67 | 17.01 |
| mt11var009 | l | Líquido de limpeza para colagem com adesivo de tubos e acessórios de PVC. (material) | 0.030 | 33.57 | 1.01 |
| mt11var010 | l | Cola para tubos e acessórios de PVC. (material) | 0.240 | 51.16 | 12.28 |
| mo008 | h | Encanador. (mão de obra) | 1.903 | 24.05 | 45.77 |
| mo107 | h | Ajudante de encanador. (mão de obra) | 1.903 | 19.33 | 36.78 |
| % | % | Custos diretos complementares | 2 % | 4743.29 | 94.87 |
|  |  | Custos diretos |  |  | 4838.16 |
