# Estação depuradora de águas saponáceas domésticas de baixa contaminação, com capacidade para 320 utilizadores (população equivalente)

- Propriedade do ficheiro: CYPE INGENIEROS, S.A.
- Formato: FIEBDC-3/2002
- Âmbito geográfico: Brasil
- Moeda: BRL
- Custos indiretos: 3.00 %
- Despesas gerais: 13.00 %
- Lucro: 6.00 %
- IVA: 17.00 %

## U Urbanização interna do lote

### US Tratamento de esgoto sanitário doméstico

#### USE Estações de tratamento de águas

**USE020** Un Estação depuradora de águas saponáceas domésticas de baixa contaminação, com capacidade para 320 utilizadores (população equivalente).
Estação depuradora de águas saponáceas domésticas de baixa contaminação, com capacidade para 320 utilizadores (população equivalente), composta por filtro de polietileno para grossos, duas bombas para filtragem e lavagem a contra-corrente, filtro duplo automático de alto rendimento, eletroválvula, dois reservatórios de poliéster de seção circular de 10 m³ cada um, bomba de oxigenação, reservatório de polietileno com bomba para dosificação de cloro, reservatório de polietileno com bomba para dosificação de colorante, válvulas, reguladores de nível, escoadouro com tubulação de descarga, quadro de distribuição e base. Incluindo tubos entre os diferentes elementos e acessórios, tubulação de escoamento e torneira para esvaziamento. Totalmente montada, ligada e testada, sem incluir o sistema de pressurização nem o vaso de expansão.
Inclui: Marcação. Colocação e fixação da estação depuradora de águas saponáceas. Colocação e fixação de tubulações e acessórios.
Critério de medição de projeto: Número de unidades previstas, segundo documentação gráfica de Projeto.
Critério de quantitativos de obra: Medir-se-á o número de unidades realmente executadas segundo especificações de Projeto.

| Código | Un | Descrição | Rendimento | Preço | Importância |
|---|---|---|---|---|---|
| mt46feb010kf | Un | Estação depuradora de águas saponáceas domésticas de baixa contaminação, com capacidade para 320 utilizadores (população equivalente), composta por filtro de polietileno para grossos, duas bombas para filtragem e lavagem a contra-corrente, filtro duplo automático de alto rendimento, eletroválvula, dois reservatórios de poliéster de seção circular de 10 m³ cada um, bomba de oxigenação, reservatório de polietileno com bomba para dosificação de cloro, reservatório de polietileno com bomba para dosificação de colorante, válvulas, reguladores de nível, escoadouro com tubulação de descarga, quadro de distribuição e base. (material) | 1.000 | 76082.88 | 76082.88 |
| mq04cag010a | h | Caminhão com grua de carga máxima 6 t. (equipamento) | 2.000 | 139.25 | 278.50 |
| mo008 | h | Encanador. (mão de obra) | 6.246 | 25.85 | 161.46 |
| mo107 | h | Ajudante de encanador. (mão de obra) | 6.246 | 19.79 | 123.61 |
| % | % | Custos diretos complementares | 4 % | 76646.45 | 3065.86 |
|  |  | Custos diretos |  |  | 79712.31 |
