# Equipamento de depuração de polietileno de alta densidade formado por separador de gorduras, fossa séptica e filtro anaeróbio, até 5 utilizadores

- Propriedade do ficheiro: CYPE INGENIEROS, S.A.
- Formato: FIEBDC-3/2002
- Âmbito geográfico: Brasil
- Moeda: BRL
- Custos indiretos: 3.00 %
- Despesas gerais: 13.00 %
- Lucro: 6.00 %
- IVA: 17.00 %

## U Urbanização interna do lote

### US Tratamento de águas residuais

#### USF Equipamentos de tratamento

**USF010** Un Equipamento de depuração de polietileno de alta densidade formado por separador de gorduras, fossa séptica e filtro anaeróbio, até 5 utilizadores.
Fornecimento e instalação de equipamento de depuração de polietileno de alta densidade, com capacidade para 5 utilizadores, composto de: separador de gorduras para pré-tratamento das águas saponáceas procedentes do banheiro (banheira ou chuveiro, lavatório e bidê) e da cozinha (tanque, máquina de lavar roupa, máquina de lavar loiça e pia); fossa séptica com tratamento anaeróbio por digestão através de processo biológico de decomposição da matéria orgânica das águas negras procedentes da bacia sanitária e filtro com tratamento secundário anaeróbio por digestão das águas residuais domésticas negras e saponáceas, previamente tratadas, tudo colocado sobre leito de areia de 10 cm de espessura. Inclusive parte proporcional de escavação, enchimento perimetral posterior de brita, caixas de visita, enchimento com concreto armado C30 classe de agressividade ambiental III e tipo de ambiente industrial, brita 1, consistência S50 dos últimos 20 cm até à superfície do terreno, tubulações, acessórios e elementos de ligação. Totalmente instalado e em funcionamento.
Inclui: Escavação de terras. Descarga de areia no fundo da escavação. Colocação dos elementos componentes do equipamento sobre um leito de areia liso e uniforme. Verificação da sua total horizontalidade. Enchimento dos elementos com água. Enchimento com material granular, até ao nível da água, do espaço restante até às paredes da escavação. Posicionamento das caixas de visita em correspondência com a tampa de inspeção. Ligação à instalação geral de saneamento. Colocação da tela eletrossoldada. Enchimento posterior da abertura até à superfície do terreno com concreto.
Critério de medição de projeto: Número de unidades previstas, segundo documentação gráfica de Projeto.
Critério de quantitativos de obra: Medir-se-á o número de unidades realmente executadas segundo especificações de Projeto.

| Código | Un | Descrição | Rendimento | Preço | Importância |
|---|---|---|---|---|---|
| mt01ara010 | m³ | Areia de 0 a 5 mm de diâmetro. (material) | 0.800 | 37.03 | 29.62 |
| mt46fgp010a | Un | Separador de gorduras de polietileno de alta densidade para pré-tratamento de águas residuais saponáceas, volume 100 l, capacidade para 5 utilizadores (população equivalente). (material) | 1.000 | 616.03 | 616.03 |
| mt46fsp010a | Un | Fossa séptica de polietileno de alta densidade para tratamento anaeróbio por digestão, volume 400 l, capacidade para 5 utilizadores (população equivalente). (material) | 1.000 | 1270.95 | 1270.95 |
| mt46fbp010a | Un | Filtro biológico de polietileno de alta densidade para tratamento secundário anaeróbio por digestão, volume 500 l, capacidade para 5 utilizadores (população equivalente). (material) | 1.000 | 2018.28 | 2018.28 |
| mt01arr010b | t | Brita de pedreira, de 20 a 30 mm de diâmetro. (material) | 2.000 | 22.27 | 44.54 |
| mt10haf080qha | m³ | Concreto C30 classe de agressividade ambiental III e tipo de ambiente industrial, brita 1, consistência S50, dosado em central, segundo ABNT NBR 8953. (material) | 0.800 | 412.63 | 330.10 |
| mt07ame060gtc | m² | Tela eletrossoldada T 283 30x10 cm, com fios longitudinais de 6 mm de diâmetro e fios transversais de 6,0 mm de diâmetro, aço CA-60, segundo ABNT NBR 7481. (material) | 4.000 | 19.35 | 77.40 |
| mt46fwa010 | Un | Caixa de visita, tubulações e elementos de ligação. (material) | 5.000 | 291.80 | 1459.00 |
| mq01ret020c | h | Retroescavadeira sobre pneus, de 74,9 kW. (equipamento) | 0.907 | 106.76 | 96.83 |
| au00auh040 |  | Vibrador de concreto, elétrico. | 1.000 | 0.00 | 0.00 |
| mo041 | h | Oficial de obras de construção civil. (mão de obra) | 2.394 | 21.83 | 52.26 |
| mo087 | h | Ajudante de obras de construção civil. (mão de obra) | 2.394 | 17.19 | 41.15 |
| mo008 | h | Encanador. (mão de obra) | 2.872 | 24.05 | 69.07 |
| mo107 | h | Ajudante de encanador. (mão de obra) | 2.872 | 19.33 | 55.52 |
| % | % | Custos diretos complementares | 2 % | 6160.75 | 123.22 |
|  |  | Custos diretos |  |  | 6283.97 |
