# Vedação de terreno, de tela metálica de arame ondulado

- Propriedade do ficheiro: CYPE INGENIEROS, S.A.
- Formato: FIEBDC-3/2002
- Âmbito geográfico: Brasil
- Moeda: BRL
- Custos indiretos: 3.00 %
- Despesas gerais: 13.00 %
- Lucro: 6.00 %
- IVA: 17.00 %

## U Urbanização interna do lote

### UV Vedações

#### UVS Telas metálicas onduladas

**UVS010** m Vedação de terreno, de tela metálica de arame ondulado.
Vedação de terreno constituída por tela metálica de arame ondulado diagonal, de 10 mm de espaçamento da malha e 1,3 mm de diâmetro, acabamento galvanizado e postes de aço galvanizado de 48 mm de diâmetro e 1,3 m de altura, embutidos em dados de concreto. Inclusive acessórios para a fixação da tela metálica aos postes metálicos.
Critérios considerados na determinação do preço da unidade de obra: O preço não inclui a escavação.
Inclui: Marcação. Colocação dos postes nas cavas. Concretagem. Aprumo e alinhamento dos postes e escoras. Colocação da malha.
Critério de medição de projeto: Comprimento medido segundo documentação gráfica de Projeto, descontando as aberturas de comprimento maior de 1 m.
Critério de quantitativos de obra: Medir-se-á o comprimento realmente executado segundo especificações de Projeto, descontando as aberturas de comprimento maior de 1 m.

| Código | Un | Descrição | Rendimento | Preço | Importância |
|---|---|---|---|---|---|
| mt52vst030n | Un | Poste interior de reforço de tubo de aço galvanizado, de 48 mm de diâmetro e 1,5 mm de espessura, de 1,3 m de altura, para tela metálica de arame ondulado de 1 m de altura, com duas escoras de reforço. (material) | 0.030 | 41.49 | 1.24 |
| mt52vst030b | Un | Poste intermediário de tubo de aço galvanizado, de 48 mm de diâmetro e 1,5 mm de espessura, de 1,3 m de altura, para tela metálica de arame ondulado de 1 m de altura. (material) | 0.300 | 13.85 | 4.16 |
| mt52vst030L | Un | Poste de esquina de tubo de aço galvanizado, de 48 mm de diâmetro e 1,5 mm de espessura, de 1,3 m de altura, para tela metálica de arame ondulado de 1 m de altura, com duas escoras de reforço. (material) | 0.080 | 41.49 | 3.32 |
| mt52vst030z | Un | Poste extremo de tubo de aço galvanizado, de 48 mm de diâmetro e 1,5 mm de espessura, de 1,3 m de altura, para tela metálica de arame ondulado de 1 m de altura, com uma escora de reforço. (material) | 0.080 | 29.82 | 2.39 |
| mt52vao010aa | m² | Tela metálica de arame ondulado diagonal, de 10 mm de espaçamento da malha e 1,3 mm de diâmetro, acabamento galvanizado. (material) | 1.020 | 41.00 | 41.82 |
| mt52vpm056 | Un | Acessórios para a fixação da tela metálica aos postes metálicos. (material) | 1.000 | 3.14 | 3.14 |
| mt10hmf060ana | m³ | Concreto simples C20 classe de agressividade ambiental I e tipo de ambiente rural, brita 1, consistência S50, dosado em central, segundo ABNT NBR 8953. (material) | 0.015 | 318.46 | 4.78 |
| op00tal010 |  | Furadeira. | 1.000 | 0.00 | 0.00 |
| op00ato010 |  | Parafusadeira. | 1.000 | 0.00 | 0.00 |
| au00auh040 |  | Vibrador de concreto, elétrico. | 1.000 | 0.00 | 0.00 |
| mo087 | h | Ajudante de obras de construção civil. (mão de obra) | 0.157 | 31.49 | 4.94 |
| mo011 | h | Montador. (mão de obra) | 0.105 | 42.82 | 4.50 |
| mo080 | h | Ajudante de montador. (mão de obra) | 0.105 | 31.49 | 3.31 |
| % | % | Custos diretos complementares | 3 % | 73.60 | 2.21 |
|  |  | Custos diretos |  |  | 75.81 |
