# Vedação de terreno, de tela eletrossoldada modular

- Propriedade do ficheiro: CYPE INGENIEROS, S.A.
- Formato: FIEBDC-3/2002
- Âmbito geográfico: Brasil
- Moeda: BRL
- Custos indiretos: 3.00 %
- Despesas gerais: 13.00 %
- Lucro: 6.00 %
- IVA: 17.00 %

## U Urbanização interna do lote

### UV Vedações

#### UVT Malhas metálicas

**UVT030** m Vedação de terreno, de tela eletrossoldada modular.
Vedação de terreno formada por painéis de tela eletrossoldada com dobras de reforço, de 200x50 mm de espaçamento da malha, reduzido a 50x50 mm nas zonas de dobras, e 5 mm de diâmetro, de 2,50x1,00 m, acabamento galvanizado e postes de perfil oco de seção retangular, de 60x40x2 mm, fixados com parafusos sobre muros de alvenaria ou concreto. Inclusive bases para o aparafusamento direto de postes e acessórios para a fixação dos painéis de tela eletrossoldada modular aos postes metálicos.
Critérios considerados na determinação do preço da unidade de obra: O preço não inclui o muro.
Inclui: Marcação. Aprumo e alinhamento dos postes. Aparafusamento dos postes ao suporte. Colocação dos painéis de malha. Colocação de acessórios. Atirantamento dos painéis de malha.
Critério de medição de projeto: Comprimento medido segundo documentação gráfica de Projeto, descontando as aberturas de comprimento maior de 1 m.
Critério de quantitativos de obra: Medir-se-á o comprimento realmente executado segundo especificações de Projeto, descontando as aberturas de comprimento maior de 1 m.

| Código | Un | Descrição | Rendimento | Preço | Importância |
|---|---|---|---|---|---|
| mt52vsm010a | m | Painel de tela eletrossoldada com dobras de reforço, de 200x50 mm de espaçamento da malha, reduzido a 50x50 mm nas zonas de dobras, e 5 mm de diâmetro, de 2,50x1,00 m, acabamento galvanizado. (material) | 1.000 | 184.85 | 184.85 |
| mt52vpm030a | Un | Poste de perfil oco de aço de seção retangular 60x40x2 mm, de 1 m de altura, acabamento galvanizado. (material) | 0.200 | 51.36 | 10.27 |
| mt52vpm040 | Un | Base de alumínio para o aparafusamento direto de postes, com parafusos e acessórios de fixação. (material) | 0.200 | 95.84 | 19.17 |
| mt52vpm050 | Un | Acessórios para a fixação dos painéis de tela eletrossoldada modular aos postes metálicos. (material) | 1.200 | 9.87 | 11.84 |
| op00tal010 |  | Furadeira. | 1.000 | 0.00 | 0.00 |
| op00ato010 |  | Parafusadeira. | 1.000 | 0.00 | 0.00 |
| mo011 | h | Montador. (mão de obra) | 0.094 | 40.91 | 3.85 |
| mo080 | h | Ajudante de montador. (mão de obra) | 0.094 | 30.23 | 2.84 |
| % | % | Custos diretos complementares | 3 % | 232.82 | 6.98 |
|  |  | Custos diretos |  |  | 239.80 |
