# Meio-fio para jardim

- Propriedade do ficheiro: CYPE INGENIEROS, S.A.
- Formato: FIEBDC-3/2002
- Âmbito geográfico: Brasil
- Moeda: BRL
- Custos indiretos: 3.00 %
- Despesas gerais: 13.00 %
- Lucro: 6.00 %
- IVA: 17.00 %

## U Urbanização interna do lote

### UX Pisos exteriores

#### UXB Meios-fios

**UXB010** m Meio-fio para jardim.
Fornecimento e colocação de peças de meio-fio pré-fabricado de concreto, 40x20x10 cm, para jardim, com face superior arredondada ou facetada. Tudo realizado sobre piso composto por base de concreto simples C20 classe de agressividade ambiental I e tipo de ambiente rural, brita 1, consistência S50, de 10 cm de espessura, executada segundo caimentos do projeto e colocada sobre solo de fundação, não incluído neste preço. Inclusive escavação, rejuntamento com argamassa de cimento, confeccionada em obra, dosificação 1:6 e limpeza.
Inclui: Marcação de alinhamentos e níveis. Concretagem e espalhamento do concreto. Colocação das peças. Rejuntamento com argamassa. Assentamento e nivelamento.
Critério de medição de projeto: Comprimento medido segundo documentação gráfica de Projeto.
Critério de quantitativos de obra: Medir-se-á o comprimento realmente executado segundo especificações de Projeto.

| Código | Un | Descrição | Rendimento | Preço | Importância |
|---|---|---|---|---|---|
| mt10hmf060ana | m³ | Concreto simples C20 classe de agressividade ambiental I e tipo de ambiente rural, brita 1, consistência S50, dosado em central, segundo ABNT NBR 8953. (material) | 0.042 | 318.46 | 13.38 |
| mt18jbh010a | Un | Meio-fio pré-fabricado de concreto, 40x20x10 cm, para jardim, com face superior arredondada ou facetada. (material) | 2.625 | 9.76 | 25.62 |
| mt08aaa010a | m³ | Água. (material) | 0.006 | 3.83 | 0.02 |
| mt01arg005a | t | Areia de pedreira, para argamassa preparada em obra. (material) | 0.008 | 51.13 | 0.41 |
| mt08cem002 | kg | Cimento cinza em sacos. (material) | 1.250 | 0.63 | 0.79 |
| mq06hor010 | h | Betoneira elétrica com uma capacidade de amassamento de 160 l. (equipamento) | 0.005 | 13.50 | 0.07 |
| op00amo010 |  | Esmerilhadeira. | 1.000 | 0.00 | 0.00 |
| mo041 | h | Oficial de obras de construção civil. (mão de obra) | 0.209 | 33.34 | 6.97 |
| mo087 | h | Ajudante de obras de construção civil. (mão de obra) | 0.251 | 31.49 | 7.90 |
| % | % | Custos diretos complementares | 2 % | 55.16 | 1.10 |
|  |  | Custos diretos |  |  | 56.26 |
