# Piso de 8 cm de espessura, realizado com mistura betuminosa a frio de composição densa, com inerte granítico de 12 mm de tamanho máximo

- Propriedade do ficheiro: CYPE INGENIEROS, S.A.
- Formato: FIEBDC-3/2002
- Âmbito geográfico: Brasil
- Moeda: BRL
- Custos indiretos: 3.00 %
- Despesas gerais: 13.00 %
- Lucro: 6.00 %
- IVA: 17.00 %

## U Urbanização interna do lote

### UX Pisos exteriores

#### UXF Betuminosos

**UXF020** m² Piso de 8 cm de espessura, realizado com mistura betuminosa a frio de composição densa, com inerte granítico de 12 mm de tamanho máximo.
Formação de piso de 8 cm de espessura, realizado com mistura betuminosa a frio de composição densa, com inerte granítico de 12 mm de tamanho máximo, e emulsão betuminosa. Incluindo parte proporcional de verificação do nivelamento da superfície suporte, marcação da espessura do piso e limpeza final. Sem incluir a preparação da camada base existente.
Inclui: Transporte da mistura betuminosa. Espalhamento da mistura betuminosa. Compactação da camada de mistura betuminosa. Execução de juntas transversais.
Critério de medição de projeto: Superfície medida em projeção horizontal, segundo documentação gráfica de Projeto.
Critério de quantitativos de obra: Medir-se-á, em projeção horizontal, a superfície realmente executada segundo especificações de Projeto.

| Código | Un | Descrição | Rendimento | Preço | Importância |
|---|---|---|---|---|---|
| mt47aag030ba | t | Mistura betuminosa a frio de composição densa, com inerte granítico de 12 mm de tamanho máximo, e emulsão betuminosa. (material) | 0.184 | 111.40 | 20.50 |
| mq11ext030 | h | Espalhadora asfáltica sobre rastos, de 81 kW. (equipamento) | 0.002 | 177.99 | 0.36 |
| mq02ron010a | h | Cilindro vibratório tandem auto-propulsado, de 24,8 kW, de 2450 kg, largura de trabalho 100 cm. (equipamento) | 0.002 | 36.73 | 0.07 |
| mq11com010 | h | Compactador de pneus auto-propulsado, de 12/22 t. (equipamento) | 0.002 | 128.95 | 0.26 |
| mo041 | h | Oficial de obras de construção civil. (mão de obra) | 0.004 | 21.83 | 0.09 |
| mo087 | h | Ajudante de obras de construção civil. (mão de obra) | 0.020 | 17.19 | 0.34 |
| % | % | Custos diretos complementares | 2 % | 21.62 | 0.43 |
|  |  | Custos diretos |  |  | 22.05 |
