# Perfil para arremate lateral de deck de compósito (WPC)

- Propriedade do ficheiro: CYPE INGENIEROS, S.A.
- Formato: FIEBDC-3/2002
- Âmbito geográfico: Brasil
- Moeda: BRL
- Custos indiretos: 3.00 %
- Despesas gerais: 13.00 %
- Lucro: 6.00 %
- IVA: 17.00 %

## U Urbanização interna do lote

### UX Pisos exteriores

#### UXJ De compósito

**UXJ020** m Perfil para arremate lateral de deck de compósito (WPC).
Perfil maciço de compósito (WPC) com fibras de madeira e polietileno, de 24x136x2440 mm, uma face aparente com textura de madeira, com as bordas retos, fixado às ripas com parafusos autoperfurantes, de aço ao carbono, de 5 mm de diâmetro e 63 mm de comprimento, com tratamento anticorrosão, em deck de compósito (WPC).
Inclui: Marcação e corte da parte sobrante do perfil de arremate lateral. Fixação do perfil de arremate lateral às ripas.
Critério de medição de projeto: Comprimento medido segundo documentação gráfica de Projeto. Não foi incrementada a medição por perdas, uma vez que na composição se considerou 5% a mais.
Critério de quantitativos de obra: Medir-se-á o comprimento realmente executado segundo especificações de Projeto.

| Código | Un | Descrição | Rendimento | Preço | Importância |
|---|---|---|---|---|---|
| mt18fmp020a | m | Perfil maciço de compósito (WPC) com fibras de madeira e polietileno, de 24x136x2440 mm, uma face aparente com textura de madeira, com as bordas retos, para arremate lateral de deck de compósito (WPC). (material) | 1.050 | 29.20 | 30.66 |
| mt18acc080a | Un | Parafuso autoperfurante, de aço ao carbono, de 5 mm de diâmetro e 63 mm de comprimento, com tratamento anticorrosão. (material) | 7.000 | 0.34 | 2.38 |
| mo017 | h | Carpinteiro. (mão de obra) | 0.105 | 31.94 | 3.35 |
| mo058 | h | Ajudante de carpinteiro. (mão de obra) | 0.105 | 30.09 | 3.16 |
| % | % | Custos diretos complementares | 2 % | 39.55 | 0.79 |
|  |  | Custos diretos |  |  | 40.34 |
