# Piso de grama sintética

- Propriedade do ficheiro: CYPE INGENIEROS, S.A.
- Formato: FIEBDC-3/2002
- Âmbito geográfico: Brasil
- Moeda: BRL
- Custos indiretos: 3.00 %
- Despesas gerais: 13.00 %
- Lucro: 6.00 %
- IVA: 17.00 %

## U Urbanização interna do lote

### UX Pisos exteriores

#### UXS De grama sintética

**UXS010** m² Piso de grama sintética.
Piso em grama sintética, de quatro tons de cor verde e castanha, composto de mechas retas monofilamento Dogbone DB Shape de 3/8" de fibra 100% polietileno resistente aos raios UV, 5200/8 decitex, 120 microns de espessura e mechas retas texturizadas de 3/8" de fibra 100% polipropileno resistente aos raios UV, 3000/6 decitex, 110 microns de espessura, tecidas sobre base de polipropileno drenante reforçada com uma camada de feltro, com termo-fixação e vedação com látex, de 25 mm de altura de filamento, 27 mm de altura total de tapete, 2280 g/m² e 16800 mechas/m²; banda de ligação de geotêxtil de polipropileno, de 300 mm de largura e cola de poliuretano bicomponente, lastrado com 5 kg/m² de inerte silício, de granulometria compreendida entre 0,4 e 0,8 mm; para utilização decorativa.
Critérios considerados na determinação do preço da unidade de obra: O preço não inclui a superfície base.
Inclui: Marcação. Colocação da grama sintética. Espalhar na superfície.
Critério de medição de projeto: Superfície medida segundo documentação gráfica de Projeto.
Critério de quantitativos de obra: Medir-se-á a superfície realmente executada segundo especificações de Projeto.

| Código | Un | Descrição | Rendimento | Preço | Importância |
|---|---|---|---|---|---|
| mt47cit230b | m² | Grama sintética, de quatro tons de cor verde e castanha, composto de mechas retas monofilamento Dogbone DB Shape de 3/8" de fibra 100% polietileno resistente aos raios UV, 5200/8 decitex, 120 microns de espessura e mechas retas texturizadas de 3/8" de fibra 100% polipropileno resistente aos raios UV, 3000/6 decitex, 110 microns de espessura, tecidas sobre base de polipropileno drenante reforçada com uma camada de feltro, com termo-fixação e vedação com látex, de 25 mm de altura de filamento, 27 mm de altura total de tapete, 2280 g/m² e 16800 mechas/m², fornecido em rolos. (material) | 1.040 | 50.50 | 52.52 |
| mt47cit250d | m | Banda de ligação de geotêxtil de polipropileno, de 300 mm de largura, fornecida em rolos. (material) | 0.420 | 3.13 | 1.31 |
| mt47cit260a | kg | Cola de poliuretano bicomponente. (material) | 0.300 | 12.78 | 3.83 |
| mt47cit004a | kg | Inerte silício, de granulometria compreendida entre 0,4 e 0,8 mm, fornecido em sacos. (material) | 5.000 | 0.43 | 2.15 |
| mq07cel010 | h | Empilhador elevador diesel de dupla tração de 8 t. (equipamento) | 0.217 | 107.66 | 23.36 |
| mo041 | h | Oficial de obras de construção civil. (mão de obra) | 0.209 | 33.34 | 6.97 |
| mo087 | h | Ajudante de obras de construção civil. (mão de obra) | 0.261 | 31.49 | 8.22 |
| % | % | Custos diretos complementares | 2 % | 98.36 | 1.97 |
|  |  | Custos diretos |  |  | 100.33 |
