# Ensaio de ladrilhos de granilite

- Propriedade do ficheiro: CYPE INGENIEROS, S.A.
- Formato: FIEBDC-3/2002
- Âmbito geográfico: Brasil
- Moeda: BRL
- Custos indiretos: 3.00 %
- Despesas gerais: 13.00 %
- Lucro: 6.00 %
- IVA: 17.00 %

## X Controle de qualidade e ensaios

### XB Pisos

#### XBT De granilite

**XBT010** Un Ensaio de ladrilhos de granilite.
Ensaios a realizar em laboratório acreditado na área técnica correspondente, sobre uma amostra de ladrilho de granilite de utilização exterior, recolhida em obra, para a determinação das seguintes características: características geométricas, aspecto e textura.
Inclui: Deslocamento à obra. Coleta de amostras. Realização dos ensaios. Redação de relatório dos resultados dos ensaios realizados.
Critério de medição de projeto: Ensaio a realizar, segundo documentação do Plano de controle de qualidade.

| Código | Un | Descrição | Rendimento | Preço | Importância |
|---|---|---|---|---|---|
| mt49des010 | Un | Repercussão por deslocamento à obra para a coleta de amostras. (material) | 1.000 | 1.94 | 1.94 |
| mt49bco020 | Un | Coleta em obra de amostras de ladrilho de cimento (hidráulico, de pasta e granilite), cujo peso não exceda 50 kg. (material) | 1.000 | 81.47 | 81.47 |
| mt49bco130a | Un | Ensaio para determinar as características geométricas, aspecto e textura de uma amostra de ladrilho de cimento (hidráulico, de pasta e granilite) para uso exterior. (material) | 1.000 | 77.49 | 77.49 |
| mt49bco030 | Un | Relatório de resultados dos ensaios realizados sobre uma amostra de ladrilho de cimento (hidráulico, de pasta e granilite). (material) | 1.000 | 251.73 | 251.73 |
| % | % | Custos diretos complementares | 2 % | 412.63 | 8.25 |
|  |  | Custos diretos |  |  | 420.88 |
