# Extração e ensaio à compressão de corpos-de-prova

- Propriedade do ficheiro: CYPE INGENIEROS, S.A.
- Formato: FIEBDC-3/2002
- Âmbito geográfico: Brasil
- Moeda: BRL
- Custos indiretos: 3.00 %
- Despesas gerais: 13.00 %
- Lucro: 6.00 %
- IVA: 17.00 %

## X Controle de qualidade e ensaios

### XE Estruturas de concreto armado

#### XEI Ensaios não destrutivos

**XEI090** Un Extração e ensaio à compressão de corpos-de-prova.
Ensaio a realizar em laboratório acreditado na área técnica correspondente, para determinar a resistência à compressão de um concreto endurecido, através da extração de corpo-de-prova de 100 mm de diâmetro e 200 mm de comprimento através de sonda rotativa de viga ou laje. Inclusive argamassa para enchimento de furos.
Critérios considerados na determinação do preço da unidade de obra: O preço não inclui a eliminação do revestimento existente, a realização do revestimento posterior nem o relatório com os resultados.
Inclui: Deslocamento à obra. Extração de corpos-de-prova. Enchimento de furos. Realização dos ensaios.
Critério de medição de projeto: Ensaio a realizar, segundo documentação do Plano de controle de qualidade.

| Código | Un | Descrição | Rendimento | Preço | Importância |
|---|---|---|---|---|---|
| mt49des010 | Un | Repercussão por deslocamento à obra para a coleta de amostras. (material) | 1.000 | 1.94 | 1.94 |
| mt49hoc030d | Un | Extração de testemunho de concreto endurecido de 100 mm de diâmetro e 200 mm de comprimento através de sonda rotativa, talhamento, alisamento e ensaio para determinar a resistência à compressão. (material) | 1.000 | 421.06 | 421.06 |
| mt49hoc040j | Un | Enchimento de orifícios com argamassa hidráulica expansiva autonivelante, de 100 mm de diâmetro, em vigas ou lajes. (material) | 1.000 | 72.62 | 72.62 |
| % | % | Custos diretos complementares | 2 % | 495.62 | 9.91 |
|  |  | Custos diretos |  |  | 505.53 |
