# Escada fixa provisória

- Propriedade do ficheiro: CYPE INGENIEROS, S.A.
- Formato: FIEBDC-3/2002
- Âmbito geográfico: Brasil
- Moeda: BRL
- Custos indiretos: 3.00 %
- Despesas gerais: 13.00 %
- Lucro: 6.00 %
- IVA: 17.00 %

## Y Segurança e saúde

### YC Sistemas de proteção coletiva

#### YCM Escadas, bandejas, passarelas e plataformas

**YCM010** m Escada fixa provisória.
Proteção de passagem de pedestres entre dois pontos situados a distintos níveis, vencendo uma altura máxima de 3,7 m entre patamares e com um ângulo de inclinação máximo de 60°, através de escada fixa provisória de madeira de pinho, de 1,00 m de largura útil, com degraus e patamares formados por pranchões de 20x7,2 cm, cravados, guardas laterais de 1,00 m de altura formadas por rodapés de prancha de 15x5,2 cm, corrimões laterais de tábua de 12x2,7 cm, com travessa lateral de prancha de 15x5,2 cm, tudo fixado com cravos de aço a montantes de madeira de 7x7 cm colocados cada metro ao longo dos laterais da escada, amortizável em 3 utilizações. Inclusive elementos de fixação ao solo para garantir a imobilidade do conjunto.
Critério de medição de projeto: Comprimento medido desde o arranque até à viga de apoio de degraus, segundo Plano de Segurança e Saúde.
Critério de quantitativos de obra: Será medido, desde o arranque até à viga de apoio de degraus, o comprimento realmente montado segundo especificações do Plano de Segurança e Saúde.

| Código | Un | Descrição | Rendimento | Preço | Importância |
|---|---|---|---|---|---|
| mt50spa050m | m³ | Pranchão de madeira de pinho, dimensões 20x7,2 cm. (material) | 0.034 | 1120.61 | 38.10 |
| mt50spa050g | m³ | Prancha de madeira de pinho, dimensões 15x5,2 cm. (material) | 0.010 | 1083.88 | 10.84 |
| mt50spa050a | m³ | Tábua de madeira de pinho, dimensões 12x2,7 cm. (material) | 0.002 | 1102.25 | 2.20 |
| mt50spa052a | m | Montante de madeira de pinho, de 7x7 cm. (material) | 1.733 | 6.62 | 11.47 |
| mt50spa101 | kg | Pregos de aço. (material) | 0.077 | 4.78 | 0.37 |
| mt07aco070f | kg | Aço em barras nervuradas, CA-50, de vários diâmetros, segundo ABNT NBR 7480. (material) | 0.442 | 11.78 | 5.21 |
| mo119 | h | Oficial de 1ª Montador de proteções e sinalização de Segurança e Saúde. (mão de obra) | 0.836 | 33.34 | 27.87 |
| mo120 | h | Operário Montador de proteções e sinalização de Segurança e Saúde. (mão de obra) | 0.418 | 28.94 | 12.10 |
| % | % | Custos diretos complementares | 2 % | 108.16 | 2.16 |
|  |  | Custos diretos |  |  | 110.32 |
