# Estrutura de proteção de passagem de pessoas no interior do edifício

- Propriedade do ficheiro: CYPE INGENIEROS, S.A.
- Formato: FIEBDC-3/2002
- Âmbito geográfico: Brasil
- Moeda: BRL
- Custos indiretos: 3.00 %
- Despesas gerais: 13.00 %
- Lucro: 6.00 %
- IVA: 17.00 %

## Y Segurança e saúde

### YC Sistemas de proteção coletiva

#### YCM Escadas, bandejas, passarelas e plataformas

**YCM026** m Estrutura de proteção de passagem de pessoas no interior do edifício.
Estrutura de proteção de passagem de pessoas no interior do edifício perante a possível queda de objetos formada por: estrutura metálica tubular de 1,00 m de largura e 3,00 m de altura, amortizável em 8 utilizações e plataforma de painel de madeira de pinho de 22 mm de espessura, reforçado na sua parte inferior por pranchas cravadas com pregos de cabeça chata de aço, em sentido contrário, amortizável em 4 utilizações.
Critério de medição de projeto: Comprimento medido segundo Plano de Segurança e Saúde.
Critério de quantitativos de obra: Será medido o comprimento realmente montado segundo especificações do Plano de Segurança e Saúde.

| Código | Un | Descrição | Rendimento | Preço | Importância |
|---|---|---|---|---|---|
| mt50spa010g | Un | Pórtico de andaime metálico tubular de 1 m de largura e 3 m de altura. (material) | 0.067 | 85.32 | 5.72 |
| mt50spa020c | Un | Diagonais de contraventamento para módulo de andaime de 3 m de altura. (material) | 0.134 | 41.18 | 5.52 |
| mt50spa030a | Un | Base regulável para pórtico. (material) | 0.134 | 49.01 | 6.57 |
| mt50spa040d | Un | Longitudinal para andaime de 3 m de comprimento. (material) | 0.067 | 28.69 | 1.92 |
| mt13blm010d | m² | Painel de madeira de pinho hidrofugada, espessura 22 mm. (material) | 0.375 | 29.47 | 11.05 |
| mt50spa050g | m³ | Prancha de madeira de pinho, dimensões 15x5,2 cm. (material) | 0.007 | 1083.88 | 7.59 |
| mt50sph020 | kg | Pregos de cabeça chata de aço de 20x100 mm. (material) | 0.019 | 3.08 | 0.06 |
| mo119 | h | Oficial de 1ª Montador de proteções e sinalização de Segurança e Saúde. (mão de obra) | 0.314 | 33.34 | 10.47 |
| mo120 | h | Operário Montador de proteções e sinalização de Segurança e Saúde. (mão de obra) | 0.314 | 28.94 | 9.09 |
| % | % | Custos diretos complementares | 2 % | 57.99 | 1.16 |
|  |  | Custos diretos |  |  | 59.15 |
