# Plataforma em consola para descarga de materiais em piso

- Propriedade do ficheiro: CYPE INGENIEROS, S.A.
- Formato: FIEBDC-3/2002
- Âmbito geográfico: Brasil
- Moeda: BRL
- Custos indiretos: 3.00 %
- Despesas gerais: 13.00 %
- Lucro: 6.00 %
- IVA: 17.00 %

## Y Segurança e saúde

### YC Sistemas de proteção coletiva

#### YCM Escadas, bandejas, passarelas e plataformas

**YCM060** Un Plataforma em consola para descarga de materiais em piso.
Plataforma metálica em consola fixa, para descarga de materiais em piso, de 1,80 m de largura e 1,56 m de comprimento, com guarda-corpos e portas de segurança de abrir, para uma carga máxima admitida de 1.500 kg, amortizável em 150 utilizações, fixada à laje através de ancoragens e escoras metálicas telescópicas.
Critério de medição de projeto: Número de unidades previstas, segundo Plano de Segurança e Saúde.
Critério de quantitativos de obra: Medir-se-á o número de unidades realmente colocadas segundo especificações do Plano de Segurança e Saúde.

| Código | Un | Descrição | Rendimento | Preço | Importância |
|---|---|---|---|---|---|
| mt50spa090a | Un | Plataforma metálica em consola, fixa, para descarga de materiais em piso, de 1,80 m de largura e 1,56 m de comprimento, com guarda-corpos e portas de segurança de abrir, para uma carga máxima admitida de 1.500 kg e uma velocidade máxima de descida da carga, suspensa e transportada pela grua, não superior a 0,20 m/s. (material) | 0.007 | 1837.08 | 12.86 |
| mt50spa081a | Un | Escora metálica telescópica, até 3 m de altura. (material) | 0.040 | 49.12 | 1.96 |
| mt07ala001j | kg | Placa de aço laminado A 572 Grau 42, segundo ASTM A 572, para aplicações estruturais. Trabalhada e montada em oficina, para colocar em obra. (material) | 0.100 | 6.26 | 0.63 |
| mt11aka200 | Un | Barra roscada. (material) | 8.000 | 2.39 | 19.12 |
| mt07aav040a | Un | Porca e arruela de aço zincado 4,8 segundo ISO 898-2, de 16 mm de diâmetro. (material) | 16.000 | 0.97 | 15.52 |
| mo119 | h | Oficial de 1ª Montador de proteções e sinalização de Segurança e Saúde. (mão de obra) | 0.209 | 33.34 | 6.97 |
| mo120 | h | Operário Montador de proteções e sinalização de Segurança e Saúde. (mão de obra) | 0.209 | 28.94 | 6.05 |
| % | % | Custos diretos complementares | 2 % | 63.11 | 1.26 |
|  |  | Custos diretos |  |  | 64.37 |
