# Aluguel de grua torre

- Propriedade do ficheiro: CYPE Ingenieros S.A.
- Formato: FIEBDC-3/2016
- Programa: Gerador de preços para construção civil. CYPE Ingenieros, S.A.
- Data: 15/12/2023
- Âmbito geográfico: Brasil
- Moeda: BRL
- Custos indiretos: 3 %
- Despesas gerais: 13 %
- Lucro: 6 %
- IVA: 17 %

## 0 Trabalhos preliminares

### 0X Andaimes e equipamento de elevação

#### 0XT Gruas torre

**0XT010** Un Aluguel de grua torre.
Aluguel mensal de grua torre de obra para elevação e transporte de materiais, formada por torre metálica, lança horizontal giratória com 45 m de flecha e 1200 kg de carga máxima e motores de orientação, elevação e distribuição ou translação da carga. Incluindo telecomando.
Critérios considerados na determinação do preço da unidade de obra: O preço inclui a manutenção e o seguro de responsabilidade civil.
Inclui: Revisão periódica para garantir a sua estabilidade e condições de segurança.
Critério de medição de projeto: Número de unidades previstas, segundo documentação gráfica de Projeto.
Critério de quantitativos de obra: Amortização em forma de aluguel mensal, segundo as condições definidas no contrato subscrito com a empresa fornecedora.

| Código | Un | Descrição | Rendimento | Preço | Importância |
|---|---|---|---|---|---|
| mq07gto010r | Un | Aluguel mensal de grua torre para transporte de materiais de 45 m de lança e 1200 kg de carga na ponta, incluindo telecomando, manutenção e seguro de responsabilidade civil. (equipamento) | 1 | 7134.66 | 7134.660 |
| % | % | Custos diretos complementares | 2 % | 7134.660 | 142.693 |
|  |  | Custos diretos |  |  | 7277.353 |
