# Escavação de tubulões a céu aberto, com meios manuais

- Propriedade do ficheiro: CYPE Ingenieros S.A.
- Formato: FIEBDC-3/2016
- Programa: Gerador de preços para construção civil. CYPE Ingenieros, S.A.
- Data: 27/08/2025
- Âmbito geográfico: Brasil
- Moeda: BRL
- Custos indiretos: 3 %
- Despesas gerais: 13 %
- Lucro: 6 %
- IVA: 17 %

## A Preparação do terreno

### AD Movimento de terras em edificação

#### ADE Escavações

**ADE020** m³ Escavação de tubulões a céu aberto, com meios manuais.
Escavação de tubulões, de até 2 m de profundidade, em solo de argila semi-dura, com meios manuais, sem entivação, e carga manual para caminhão.
Critérios considerados na determinação do preço da unidade de obra: O preço não inclui o transporte dos materiais escavados.
Inclui: Implantação geral e fixação dos pontos e níveis de referência. Escavação do fuste e alargamento da base, com extração das terras. Carga manual para caminhão dos materiais escavados.
Critério de medição de projeto: Volume medido sobre as seções teóricas da escavação, segundo documentação gráfica de Projeto.
Critério de quantitativos de obra: Medir-se-á o volume teórico executado segundo especificações de Projeto, sem incluir os incrementos por excessos de escavação não autorizados, nem o enchimento necessário para reconstruir a seção teórica por defeitos imputáveis ao Empreiteiro. Medir-se-á a escavação uma vez realizada e antes de que sobre esta se efetue algum tipo de enchimento. Se o Empreiteiro fechasse a escavação antes de verificada a medição, entender-se-á que se sujeita ao que unilateralmente determine o diretor de fiscalização de obra.

| Código | Un | Descrição | Rendimento | Preço | Importância |
|---|---|---|---|---|---|
| mo113 | h | Auxiliar de serviços gerais. (mão de obra) | 2.613 | 28.94 | 75.620 |
| mo112 | h | Servente de pedreiro. (mão de obra) | 2.613 | 29.17 | 76.221 |
| % | % | Custos diretos complementares | 2 % | 151.841 | 3.037 |
|  |  | Custos diretos |  |  | 154.878 |

Resíduos:
- escavação: ruo170504 Solos e rochas que não contêm substâncias perigosas. (componente de resíduo); rendimento 2020 kg; Código LER 17 05 04; Massa do elemento 1 kg; Volume 0.000625 m3
