# Transporte, colocação em obra e remoção de equipamento completo para a perfuração de tubulões a céu aberto

- Propriedade do ficheiro: CYPE Ingenieros S.A.
- Formato: FIEBDC-3/2016
- Programa: Gerador de preços para construção civil. CYPE Ingenieros, S.A.
- Data: 26/03/2024
- Âmbito geográfico: Brasil
- Moeda: BRL
- Custos indiretos: 3 %
- Despesas gerais: 13 %
- Lucro: 6 %
- IVA: 17 %

## A Preparação do terreno

### AD Movimento de terras em edificação

#### ADE Escavações

**ADE022** Un Transporte, colocação em obra e remoção de equipamento completo para a perfuração de tubulões a céu aberto.
Transporte, colocação em obra e remoção de equipamento completo para a perfuração de tubulões a céu aberto, a uma distância de até 50 km.
Inclui: Transporte à obra. Montagem do equipamento. Desmontagem do equipamento. Remoção do equipamento>.
Critério de medição de projeto: Número de unidades previstas, segundo documentação gráfica de Projeto.
Critério de quantitativos de obra: Medir-se-á o número de unidades realmente executadas segundo especificações de Projeto.

| Código | Un | Descrição | Rendimento | Preço | Importância |
|---|---|---|---|---|---|
| mq03poz010a | Un | Transporte, colocação em obra e remoção de equipamento completo para perfuração de tubulão, a uma distância de até 50 km. (equipamento) | 1 | 2429.53 | 2429.530 |
| % | % | Custos diretos complementares | 2 % | 2429.530 | 48.591 |
|  |  | Custos diretos |  |  | 2478.121 |
