# Transporte, colocação em obra e remoção do equipamento completo para sondagem geotérmica

- Propriedade do ficheiro: CYPE Ingenieros S.A.
- Formato: FIEBDC-3/2016
- Programa: Gerador de preços para construção civil. CYPE Ingenieros, S.A.
- Data: 26/03/2024
- Âmbito geográfico: Brasil
- Moeda: BRL
- Custos indiretos: 3 %
- Despesas gerais: 13 %
- Lucro: 6 %
- IVA: 17 %

## A Preparação do terreno

### AD Movimento de terras em edificação

#### ADG Escavações para geotermia

**ADG001** Un Transporte, colocação em obra e remoção do equipamento completo para sondagem geotérmica.
Transporte, colocação em obra e remoção de equipamento completo para a perfuração, injeção e colocação de sondas geotérmicas formado por: equipamento de perfuração, compressor, bomba de água (lamas), equipamento de injeção, equipamento para movimento de material em obra, hastes, tubo recuperável, mangueiras, ferramentas de perfuração e de introdução das sondas, e restantes equipamentos auxiliares.
Critérios considerados na determinação do preço da unidade de obra: O preço inclui o deslocamento à obra do pessoal especializado.
Inclui: Transporte à obra. Montagem do equipamento. Desmontagem do equipamento. Remoção do equipamento>.
Critério de medição de projeto: Número de unidades previstas, segundo documentação gráfica de Projeto.
Critério de quantitativos de obra: Medir-se-á o número de unidades realmente executadas segundo especificações de Projeto.

| Código | Un | Descrição | Rendimento | Preço | Importância |
|---|---|---|---|---|---|
| mq03geo010 | Un | Transporte, colocação em obra e remoção de equipamento mecânico para a perfuração do terreno, colocação das sondas geotérmicas e posterior injeção de argamassa. (equipamento) | 1 | 4531.46 | 4531.460 |
| % | % | Custos diretos complementares | 2 % | 4531.460 | 90.629 |
|  |  | Custos diretos |  |  | 4622.089 |
