# Lastro de concreto

- Propriedade do ficheiro: CYPE Ingenieros S.A.
- Formato: FIEBDC-3/2016
- Programa: Gerador de preços para construção civil. CYPE Ingenieros, S.A.
- Data: 13/02/2025
- Âmbito geográfico: Brasil
- Moeda: BRL
- Custos indiretos: 3 %
- Despesas gerais: 13 %
- Lucro: 6 %
- IVA: 17 %

## A Preparação do terreno

### AN Nivelamento

#### ANS Lastros

**ANS010** m² Lastro de concreto.
Lastro de concreto com adição de fibras de 10 cm de espessura, realizado com concreto C15 classe de agressividade ambiental I e tipo de ambiente rural, brita 1, consistência S100 dosado em central e concretagem com bomba com um conteúdo de fibras sem função estrutural, fibras de vidro resistentes aos álcalis (AR) de 2 kg/m³, espalhamento e vibração manual através de régua vibradora, sem tratamento da superfície; com juntas de retração de 5 mm de espessura, através de corte com disco de diamante. Inclusive painel de poliestireno expandido de 3 cm de espessura, para a execução de juntas de retração.
Critérios considerados na determinação do preço da unidade de obra: O preço não inclui a sub-base.
Inclui: Preparação da superfície existente. Marcação das juntas de construção e de dilatação. Aplicação de níveis através de pontos, mestras de concreto ou réguas. Irrigação da superfície base. Formação de juntas de construção e de juntas perimetrais de dilatação. Ligações, ancoragem e arremate das redes de instalações projetadas. Mistura em caminhão betoneira. Concretagem, espalhamento e vibração do concreto. Cura do concreto. Implantação das juntas de retração. Corte do concreto. Limpeza final das juntas de retração.
Critério de medição de projeto: Superfície medida segundo documentação gráfica de Projeto.
Critério de quantitativos de obra: Medir-se-á a superfície realmente executada segundo especificações de Projeto, sem deduzir a superfície ocupada pelos pilares situados dentro do seu perímetro.

| Código | Un | Descrição | Rendimento | Preço | Importância |
|---|---|---|---|---|---|
| mt08fic020b | kg | Fibras de vidro resistentes aos álcalis (AR), com um conteúdo mínimo de zircónio de 17,1%, de 13 mm de comprimento e 13,5 microns de diâmetro, com 100 filamentos por fio unidos entre si com adesivo, limite elástico 74000 N/mm², resistência à tração 1620 MPa, para prevenir fissuras por retração em elementos de concreto. (material) | 0.2 | 22.27 | 4.454 |
| mt10hmf060ahb | m³ | Concreto simples C15 classe de agressividade ambiental I e tipo de ambiente rural, brita 1, consistência S100, dosado em central, segundo ABNT NBR 8953. (material) | 0.105 | 306.11 | 32.142 |
| mt16pea020c | m² | Painel rígido de poliestireno expandido, borda lateral reta, de 30 mm de espessura, resistência térmica 0,8 m²K/W, condutibilidade térmica 0,036 W/(mK), para junta de dilatação. (material) | 0.05 | 14.98 | 0.749 |
| mq06vib020 | h | Régua vibradora de 3 m. (equipamento) | 0.084 | 20.47 | 1.719 |
| mq06cor020 | h | Equipamento para corte de juntas em lastros de concreto. (equipamento) | 0.082 | 41.63 | 3.414 |
| mq06bhe010 | h | Caminhão bomba estacionado na obra, para bombeamento de concreto. (equipamento) | 0.004 | 744.87 | 2.979 |
| mo112 | h | Servente de pedreiro. (mão de obra) | 0.085 | 29.17 | 2.479 |
| mo020 | h | Pedreiro. (mão de obra) | 0.063 | 33.34 | 2.100 |
| mo113 | h | Auxiliar de serviços gerais. (mão de obra) | 0.063 | 28.94 | 1.823 |
| mo077 | h | Ajudante de pedreiro. (mão de obra) | 0.031 | 31.49 | 0.976 |
| % | % | Custos diretos complementares | 2 % | 52.835 | 1.057 |
|  |  | Custos diretos |  |  | 53.892 |

Resíduos:
- colocação: mt10hmf060ahb; fator de resíduo 0.00132104
- colocação: mt16pea020c; fator de resíduo 0.048
- demolição: ruo170101 Resíduos de cimento. (componente de resíduo); rendimento 0.19 kg; Código LER 17 01 01; Massa do elemento 1 kg; Volume 0.000667 m3

## Recursos

**mt10hmf060ahb** m³ Concreto simples C15 classe de agressividade ambiental I e tipo de ambiente rural
Dados técnicos: Custo energético 1920.000 MJ; Emissão de CO2 240.000 kg; Código LER 17 01 01; Massa do elemento 2400 kg; Volume 1.6 m3

**mt16pea020c** m² Painel rígido de poliestireno expandido
Dados técnicos: Custo energético 85.089 MJ; Emissão de CO2 2.941 kg; Código LER 17 06 04; Massa do elemento 0.9 kg; Volume 0.0015 m3
Resíduos:
- embalagem: re170203 Plástico. (componente de resíduo); rendimento 0.024 kg; Código LER 17 02 03; Massa do elemento 1 kg; Volume 0.001667 m3
