# Canaleta pré-fabricada de concreto polímero

- Propriedade do ficheiro: CYPE INGENIEROS, S.A.
- Formato: FIEBDC-3/2002
- Âmbito geográfico: Brasil
- Moeda: BRL
- Custos indiretos: 3.00 %
- Despesas gerais: 13.00 %
- Lucro: 6.00 %
- IVA: 17.00 %

**ASI050** m Canaleta pré-fabricada de concreto polímero, Self 200 "ULMA", de 1000 mm de comprimento, 204 mm de largura exterior, 150 mm de largura interior e 140 mm de altura, com grelha travejada de aço galvanizado, carga de ruptura 125 kN, modelo GE150UCB "ULMA".
Fornecimento e colocação de canaleta pré-fabricada de concreto polímero, Self 200 "ULMA", de 1000 mm de comprimento, 204 mm de largura exterior, 150 mm de largura interior e 140 mm de altura, com grelha travejada de aço galvanizado, carga de ruptura 125 kN, modelo GE150UCB "ULMA", provida de aberturas direccionadoras da água até ao interior do canal a 60°, com cancela de segurança CS150, colocada sobre base de concreto simples C20 classe de agressividade ambiental I e tipo de ambiente rural, brita 1, consistência S50 de 10 cm de espessura. Inclusive parte proporcional de acessórios de montagem, peças especiais, material auxiliar, elementos de fixação e sem incluir a escavação. Totalmente montada, ligada à rede geral de drenagem e testada.
Inclui: Marcação do traçado da canaleta de drenagem. Eliminação das terras soltas do fundo da escavação. Concretagem e compactação do concreto na execução da base. Montagem das peças pré-fabricadas. Execução de aberturas para ligação de tubos. União e ajuste das juntas dos coletores à canaleta de drenagem. Colocação da grelha.
Critério de medição de projeto: Comprimento medido em projeção horizontal, segundo documentação gráfica de Projeto.
Critério de quantitativos de obra: Medir-se-á, em projeção horizontal, o comprimento realmente executado segundo especificações de Projeto.

| Código | Un | Descrição | Rendimento | Preço | Importância |
|---|---|---|---|---|---|
| mt10hmf060ana | m³ | Concreto simples C20 classe de agressividade ambiental I e tipo de ambiente rural, brita 1, consistência S50, dosado em central, segundo ABNT NBR 8953. (material) | 0.046 | 295.30 | 13.58 |
| mt11can020D | Un | Canaleta pré-fabricada de concreto polímero, Self 200 "ULMA", de 1000 mm de comprimento, 204 mm de largura exterior, 150 mm de largura interior e 140 mm de altura, com grelha travejada de aço galvanizado, carga de ruptura 125 kN, modelo GE150UCB "ULMA", provida de aberturas direccionadoras da água até ao interior do canal a 60°, com cancela de segurança CS150, inclusive peças especiais e elementos de fixação. (material) | 1.000 | 138.12 | 138.12 |
| mt11var020 | Un | Material auxiliar para saneamento. (material) | 3.000 | 2.06 | 6.18 |
| mo020 | h | Pedreiro. (mão de obra) | 0.718 | 21.83 | 15.67 |
| mo113 | h | Auxiliar de serviços gerais. (mão de obra) | 0.765 | 17.29 | 13.23 |
| % | % | Custos diretos complementares | 2 % | 186.78 | 3.74 |
|  |  | Custos diretos |  |  | 190.52 |
