# Transporte, colocação em obra e remoção de máquina escavadeira para paredes diafragma

- Propriedade do ficheiro: CYPE Ingenieros S.A.
- Formato: FIEBDC-3/2016
- Programa: Gerador de preços para construção civil. CYPE Ingenieros, S.A.
- Data: 26/03/2024
- Âmbito geográfico: Brasil
- Moeda: BRL
- Custos indiretos: 3 %
- Despesas gerais: 13 %
- Lucro: 6 %
- IVA: 17 %

## C Fundações

### CC Contenções

#### CCP Paredes diafragma

**CCP001** Un Transporte, colocação em obra e remoção de máquina escavadeira para paredes diafragma.
Transporte, colocação em obra e remoção de máquina escavadeira para paredes diafragma, para a realização de paredes diafragma de 45 cm de espessura, a uma distância de até 200 km.
Critérios considerados na determinação do preço da unidade de obra: O preço inclui o deslocamento à obra do pessoal especializado.
Inclui: Transporte à obra. Montagem do equipamento. Desmontagem do equipamento. Remoção do equipamento>.
Critério de medição de projeto: Número de unidades previstas, segundo documentação gráfica de Projeto.
Critério de quantitativos de obra: Medir-se-á o número de unidades realmente executadas segundo especificações de Projeto.

| Código | Un | Descrição | Rendimento | Preço | Importância |
|---|---|---|---|---|---|
| mq03pae050m | Un | Transporte, colocação em obra e remoção de equipamento completo de máquina escavadeira para paredes diafragma, para paredes de 45 cm de espessura, a uma distância de até 200 km. (equipamento) | 1 | 21112.52 | 21112.520 |
| % | % | Custos diretos complementares | 2 % | 21112.520 | 422.250 |
|  |  | Custos diretos |  |  | 21534.770 |
