# Paralisação do equipamento completo para execução de paredes diafragma

- Propriedade do ficheiro: CYPE Ingenieros S.A.
- Formato: FIEBDC-3/2016
- Programa: Gerador de preços para construção civil. CYPE Ingenieros, S.A.
- Data: 26/03/2024
- Âmbito geográfico: Brasil
- Moeda: BRL
- Custos indiretos: 3 %
- Despesas gerais: 13 %
- Lucro: 6 %
- IVA: 17 %

## C Fundações

### CC Contenções

#### CCP Paredes diafragma

**CCP035** h Paralisação do equipamento completo para execução de paredes diafragma.
Paralisação do equipamento completo para execução de paredes diafragma, por causas alheias à empresa construtora da parede diafragma, tais como falta de instruções, falta de prestações previstas, ou falhas de recepção nos materiais.
Critério de medição de projeto: Tempo estimado.
Critério de quantitativos de obra: Amortização em forma de aluguel por horas, segundo as condições definidas no contrato subscrito com a empresa fornecedora.

| Código | Un | Descrição | Rendimento | Preço | Importância |
|---|---|---|---|---|---|
| mq03pae100 | h | Paralisação do equipamento completo na execução de paredes diafragma, por causas alheias à empresa fornecedora. (equipamento) | 1 | 978.88 | 978.880 |
| % | % | Custos diretos complementares | 2 % | 978.880 | 19.578 |
|  |  | Custos diretos |  |  | 998.458 |
